# Holzbau Zimmererarbeiten, BSZ Historische Mühle
Angebotsaufforderung (GAEB DA XML 3.3, DA83)
Projekt: 2261016
Projektbezeichnung: Holzbau Zimmererarbeiten, BSZ  Historische Mühle
Währung: EUR
Vergabeart: Offenes Verfahren
Eröffnung: 20.03.2026 08:00:00
Ende der Zuschlagsfrist: 24.04.2026
Ausführungsbeginn: 18.05.2026
Ausführungsende: 13.11.2026
Erstellt mit: GXML Toolbox V3.3 R20220330, ORCA AVA 27 27.00.00, 16.02.2026

## 0. Abkürzungsverzeichnis
0. Abkürzungsverzeichnis

AG Auftraggeber
AN Auftragnehmer
AVV Abfallverzeichnis-Verordnung
BauVO Baustellenverordnung
BE Baustelleneinrichtung
BGR Berufsgenossenschaftliche Regelungen
BT Bauteil
BÜ  Bauüberwachung
EBV Ersatzbaustoffverordnung
EG Erdgeschoss
EP Einheitspreis
FKH Farbkernholz
GP Gesamtpreis
i.A. im Allgemeinen
i.M. im Mittel
KG Kellergeschoss / Untergeschoss
LV Leistungsverzeichnis
OG Obergeschoss
SPSG Stiftung Preußische Schlösser und Gärten, Berlin und  Brandenburg
SiGeKo Sicherheits- und Gesundheitskoordinator
UG Untergeschoss / Kellergeschoss
UVV Unfallverhütungsvorschriften
WMP Werkstatt- und Montageplanung

Gebäudeteile der Gebäudeensembles:
MHK Mühlenhauskomplex, bezeichnet das  Gebäudeensembles bestehend aus
 Mühlenhaus, Mühlenterrasse und Remise, einschl.  der Ergänzungsbauwerken und Waschhaus
MH  Mühlenhaus, Bestandsgebäude
MT  Mühlenterrasse, Bestandsgebäude
WH Waschhaus, Bestandsgebäude
Rem  Remise, Bestandsgebäude
AB-W  Ergänzungsbauwerk, Anbau westl. der Remise,  Neubau
BW-N  Ergänzungsbauwerk, nördl. der Remise, Neubau

SH  Schweizer Haus, Neubau

MS  Marstall, Bestandsgebäude

## 1. Allgemeine Angaben zum Bauvorhaben
1.  Allgemeine Angaben zum Bauvorhaben

1.1  Projektbezeichnung, Bauabschnitte

Das Projekt wird als "Besucherzentrum Historische Mühle Park Sanssouci" bezeichnet, mit dem Projektkürzel BZHM.

Die Planung für das künftige Besucherzentrum im Park Sanssouci umfasst die denkmalgerechte und restauratorische Sanierung des Gebäudeensembles an der Historischen Mühle mit zwei neuen Ergänzungsbauwerken, die Errichtung eines Neubaus, sowie die Herstellung der Freianlagen.

Ziel ist, das Serviceangebot für die steigende Zahl der Parkbesucher zu erweitern und zu modernisieren.

Das geplante Nutzungsprogramm umfasst u.a. ein erweitertes Gastronomieangebot, die Errichtung einer Verkaufsstätte als Buch- und Souvenirshop, die Modernisierung der Ticket- und Informationszentrale, Sanitäreinrichtungen für die Parkbesucher, sowie die Sanierung des vorhandenen Wohnungsbestandes.

Der gesamte Gebäudebestand aus der Mitte des 19.Jahrunderts steht unter Denkmalschutz und ist Teil des Landschaftsraumes Park Sanssouci, der als UNESCO-Weltkulturerbe unter besonderen Schutz gestellt ist.

Die Maßnahme wird in folgenden Bauabschnitten umgesetzt:

Vorgezogene, bauvorbereitende Bauarbeiten:
- infrastrukturelle Tiefbau- und Ingenieurbauarbeiten

1. Bauabschnitt
- denkmalgerechte und restauratorische Sanierung des Mühlenhauskomplexes (MHK), bestehend aus den Bauteilen Mühlenhaus (MH) mit den angrenzenden Bauteilen der Mühlenterrasse (MT) und der ehemaligen Wagenremise (Rem), sowie dem freistehenden, kleinen Waschhaus (WH)
- Errichtung zweier kleinerer Ergänzungsbauwerke zur Umsetzung des Nutzungsprogramms der Remise, im weiteren Anbau-West (AB-W) und Bauwerk-Nord (BW-N) genannt, westlich und nördlich der Wagenremise
- Errichtung eines Neubaus als Ersatzbauwerk für das ehemalige "Schweizer Haus" (SH)
- Herstellung der Freianlagen

2. Bauabschnitt
- Umbau und Teilsanierung des Marstall-Gebäudes

Die in diesem LV beschriebenen Leistungen umfassen ausschließlich Bauleistungen des 1. Bauabschnitts

1.2  Lage des Projektes

Das Projekt liegt am nord-östlichen Rand des Parks Sanssouci in Potsdam, vis-à-vis des Schlosses Sanssouci.
Straße: An der Orangerie, 14469 Potsdam

Das Gebäudeensemble befindet sich nördlich und westlich der "Maulbeerallee" am Fuß der historischen Windmühle und wird von der Straße "An der Orangerie" gekreuzt. Westlich schließt sich der "Nordische Garten" an.

Die Grundstücke des 1. Bauabschnitts werden im Kataster unter Gemarkung Potsdam, Flur 026 geführt; bestehend aus den Flurstücken 4 und 944. Die Straße "An der Orangerie" bildet das Flurstück 5.
Die Grundstücke befinden sich im Eigentum der Stiftung Preußische Schlösser und Gärten.

Das Planungsgebiet umfasst, einschließlich Freianlagen, zwischen der Straße "An der Orangerie" und der "Maulbeerallee" gelegen, eine Grundfläche von rund 4.500m², nördlich davon noch einmal rund 400m² Grundfläche des Marstall-Gebäudes des 2. Bauabschnitts.

1.3  Planungsrechtliche Rahmenbedingungen und Denkmalschutz

In Hinblick auf den besonderen Schutzstatus als UNESCO-Weltkulturerbe ist der Park-Sanssouci, trotz seiner Lage innerhalb des Stadtgebietes von Potsdam, als Außenbereich im Sinne §35-BauGB eingestuft.

Der geschützte Gebäudebestand, welcher durch die Baumaßnahme saniert und erhalten wird, ist Teil des geschützten Landschaftsraums Park Sanssouci, einschließlich dem Neubau Schweizer Haus, welcher nach Abbruch des historischen Vorgängerbauwerks, das Gebäudeensemble wieder komplettiert.

Die Bausubstanz der Bestandsgebäude des Ensembles ist überwiegend bauzeitlich und stammt aus der Mitte des 19. Jahrhunderts. Die Denkmalsubstanz ist unter der Maßgabe des maximalen Erhalts zu sichern und in Stand zu setzen, oder bei Teilverlusten originalgetreu wiederherzustellen.

Diese Zielstellung umfasst weitgehend:
- die tragende Struktur weitestgehend unverändert zu erhalten und nach Erfordernis zu sanieren
- wesentliche, statisch- konstruktive Schäden unter maximalem Substanzerhalt konstruktiv instand zu setzen
- die äußeren Bau- und Dachformen zu erhalten, die Dacheindeckungen werden weitestgehend material- und denkmalgerecht erneuert
- die Deckenkonstruktionen (Holzbalkendecken, Gewölbekappen) zu erhalten und instand zu setzen
- Fassadenoberflächen (z.B. Putzflächen, Sichtmauerwerk und Natursteinoberflächen) überwiegend zu sanieren und zu restaurieren
- bauzeitliche Fenster und Türen zu sanieren, ggf. zu ergänzen und im Einzelfall zu ersetzen
- nicht denkmalgerechte Veränderungen der Nachkriegszeit werden rückgebaut
- fehlende, nicht mehr erhaltende Bauteile zu ergänzen
- Restaurierungsmaßnahmen an originalen Oberflächen und Zierbauteilen verschiedenster Materialien

## 2. Allgemeine Technische Vorbemerkungen
2.  Allgemeine Technische Vorbemerkungen

Die laufende Nummerierung der nachfolgenden Punkte bezieht sich auf die Vorgaben der VOB/Teil C, DIN 18299 und ist nicht durchlaufend. Fehlende Punkte sind an anderer Stelle behandelt, oder haben keine Relevanz für die auszuführende Leistungen des LVs.

Allgemeiner Hinweis:

Wenn in der Leistungsbeschreibung nicht anders beschrieben, verstehen sich alle Positionen einschl. Einrichten, Unterhalten und Räumen der Baustelle, einschl. Stellen/ Aufbau, Vorhalten und Abbau aller für die Durchführung erforderlicher Werkzeuge, Geräte, Maschinen (auch Leitern, Gerüste bis 2,00 m, Hebegeräte, Kräne etc.) und sonstiger Hilfsmittel.

Es gelten die für das Gewerk maßgeblichen DIN-, DIN EN- und DIN EN ISO Normen, zusätzlich alle weiteren einschlägigen und zum Zeitpunkt der Angebotsabgabe gültigen Normen, Vorschriften, Richtlinien und Hinweise, insbesondere die BGR (Berufsgenossenschaftlichen Regelungen) und die Richtlinien der Gemeinde-Unfall-Versicherer. Die Regeln für Sicherheit und Gesundheitsschutz der Bau-Berufsgenossenschaft sind Bestandteil und Grundlage des Angebotes, ebenso die Baustellenverordnung (Verordnung über Sicherheit und Gesundheitsschutz auf Baustellen/ BaustellV, BGBl.I S 1283) in der aktuell gültigen Fassung.

Soweit im Leistungsverzeichnis auf Technische Spezifikationen (z.B. nationale Normen, mit denen europäische Normen umgesetzt werden, europäische technische Zulassungen, gemeinsame technische Spezifikationen, internationale Normen) Bezug genommen wird, werden ohne den ausdrücklichen Zusatz: "oder gleichwertig", immer gleichwertige Technische Spezifikationen in Bezug genommen

## 2.1 Allgemeine Angaben zur Baustelle
2.1  Allgemeine Angaben zur Baustelle

2.1.1  Lage, Besondere Vorgaben des Auftraggebers (s.a. 1.3)

Die besondere Lage der Baustelle im Schlosspark Sanssouci erfordert eine besondere Rücksicht bei der Bauausführung und auf den Umgebungsschutz. Daraus leiten sich grundsätzlich folgende Anforderungen ab:
- Schutzmaßnahmen am geschützten Baumbestand nach den Anforderungen der kommunalen Baumschutzsatzung
- Artenschutz nach den Anforderungen des §44 Bundesnaturschutzgesetz (BNatSchG)
- Staubemissionen sind durch geeignete Maßnahmen zu unterbinden (hier: im Außenbereich Befeuchtung bei Staubentwicklung).
- Es ist der Einsatz von schallgedämpften Geräten vorgeschrieben.
- Besonders lärmintensive Tätigkeiten sind 24 Stunden vorher beim AG anzumelden.
- Verunreinigungen im öffentlichen Bereich sind sofort zu entfernen.
- Verlegen von Wasserschläuchen und Lagern von gefüllten Flüssigkeitsbehältern innerhalb der denkmalgeschützten Gebäude ist untersagt.
- Rauchen ist innerhalb der Gebäude nicht gestattet

Parken von privaten KFZ auf den BE-Flächen und im Umfeld innerhalb des Parkgebietes ist untersagt und nur auf dem öffentlichem Parkplatz für Parkbesucher nahe der Baustelle kostenpflichtig möglich.

2.1.2  Besondere umweltrechtliche Vorschriften

Aufgrund der besonderen Lage des Baugebietes wird auf die behördlichen Umwelt- und Entsorgungsvorschriften und deren strikte Einhaltung besonders hingewiesen.

2.1.3  Art und Lage der Baulichen Anlage (s.a. 1.1)

Mühlenhauskomplex (MHK)
Denkmalgeschützes Gebäudeensemble bestehend aus den Gebäudeteilen:

Mühlenhaus (MH), Bestandsgebäude erbaut Mitte 19.Jahrhundert:
4-geschossiges Bestandsgebäude, Massivbau mit MW-Wänden, unterkellert
Außenwände teils verputzt, teils Sichtmauerwerk, teils aus Naturstein
Decke über KG überwiegend Holzbalkendecken, z.T. Stahlsteindecke
Holzbalkendecken mit Einschub und Zwischenböden
Terrassendecke ü. 1.OG aus MW-Gewölbekappen
Dachkonstruktion Holzbau, flach geneigtes Schrägdach mit Zinkeindeckung
Traufhöhen ca. 12,50m bis 15,50m
gepl. Nutzung: Wohngebäude mit 4 Whg., kleine Büroeinheit, kleine Gastro-Einheit

Mühlenterrasse (MT), Bestandsgebäude erbaut Mitte 19.Jahrhundert:
1-geschossiges Terrassengebäude, an das MH angrenzend
Massivbau mit MW-Wänden und MW-Gewölbedecken mit Dachterrasse
Außenwände Sichtmauerwerk, teilweise aus Naturstein,
Höhe, einschl. der Brüstungen, bis ca. 9,70m
gepl. Nutzung: Terrassenbauwerk, mit unbeheizten Nebenräumen im Erdgeschoss

Remise (Rem), Bestandsgebäude erbaut Mitte 19.Jahrhundert:
1-geschossige, ehemalige Wagenremise, an die MT angrenzend
Massivbau mit MW-Wänden, Außenwände aus Sichtmauerwerk
Dachkonstruktion Holzbau, flach geneigtes Schrägdach mit Schieferdeckung und PV-Schindeln
Traufhöhen ca. 5,20m
gepl. Nutzung: Sommergastronomie, öffentl. WC-Anlage

Anbau-West (AB-W), Neubau, Erweiterung als Anbau an die Remise:
Massivbau, Außenwände Sichtbeton aus Leichtbeton / Dämmbeton,
Flachdach begrünt, STB-Dachdecke
Attikahöhe ca. 4,50m
gepl. Nutzung: Erweiterung für die öffentl. WC-Anlage in der Remise

Bauwerk-Nord (BW-N), Neubau, Nebengebäude nördl. der Remise:
1-geschossiger Holzbau, Außenwände mit Vorhangfassade teilw. MW gedämmt, teilw. als Kaltfassade
Flachdach begrünt, Holzdeckenkonstruktion
Attikahöhe ca. 3,60m
gepl. Nutzung: barrierefreie WC-Anlage, Müllstation

Waschhaus (WH), Bestandsgebäude, Nebengebäude erbaut Mitte 19.Jahrhundert:
1-geschossiges, ehemaliges Waschhaus
Massivbau mit MW-Wänden, Außenwände aus Sichtmauerwerk
Dachkonstruktion Holzbau, flach geneigtes Pultdach mit Zinkeindeckung
Traufhöhen ca. 3,50m
gepl. Nutzung: unbeheiztes Nebengebäude der Sommergastronomie

Schweizer Haus (SH), Neubau, Ersatzbauwerk des historischen Schweizer Haus:
2-geschossig, am Fuß des Hangs zum Mühlenplateau stehend
Erdgeschoss als massives Sockelbauwerk, Außenwände Sichtbeton aus Leichtbeton / Dämmbeton,
Obergeschoss als Holzbau, Außenwände als Holzrahmen- konstruktion in Elementbauweise, mit vollverglasten Fassadenelementen,
Dachkonstruktion Holzbau, flach geneigtes Schrägdach, Dacheindeckung aus PV-Schindeln
Traufhöhen ca. 6,50m
gepl. Nutzung: Einzelhandel, Buch- und Museums-Shop

2.1.4  Verkehrsverhältnisse, Anfahrt

Die Baustelle ist über die öffentliche Straße "Maulbeerallee", mit LKW nur aus Richtung Osten, zu erreichen.
Die Zufahrt auf die Baustelle erfolgt über die Straße "An der Orangerie".

Die Straße "An der Orangerie" ist eine Liegenschaft der Stiftung Preußische Schlösser und Gärten (SPSG). An dieser liegt der Eingang in das Ticket- und Informationszentrum für die Parkbesucher. Sie ist außerdem die fußläufige Verbindung zwischen dem nord-westlich gelegenen, öffentlichen Besucherparkplatz und Schlosspark Sanssouci. Die ca. 5.80m breite Straße ist daher insbesondere während der touristischen Hauptsaison durch Fußgängerverkehr stark frequentiert und zugleich Zufahrt zur Andienung anderer Gebäude, Baustellen und der Feuerwehr. Der Fußgängerverkehr wird daher auf die nördl. Straßenseite umgelenkt. Dennoch ist mit Fußgängerverkehr und Straßenquerungen zur "Mühlenrampe" zu rechnen.

Auf der Straße "An der Orangerie" ist deshalb bei Befahrung durch Baufahrzeuge besondere Rücksicht auf den Fußgängerverkehr zu nehmen. Es ist nur Schritttempo gestattet. Es besteht Einweisungspflicht bei Ein- und Ausfahrt auf das Baugelände.

Die Straße ist während der Bauausführung dauerhaft freizuhalten. Es besteht Parkverbot auf der Straße "An der Orangerie". Im Ausnahmefall ist für temporäre Einschränkungen die Zustimmung über die BÜ einzuholen.

Verschmutzungen der Straße durch Baufahrzeuge sind durch den AN eigenständig zu beseitigen. Dafür ggf. anfallende Kosten sind in die Einheitspreise der nachfolgenden LV-Positionen einzukalkulieren.

2.1.5  Für den Verkehr freizuhaltende Flächen

Auf dem Baustellengelände sind die für die Arbeiten anderer Auftragnehmer erforderlichen Flächen freizuhalten.

Privater Parkverkehr innerhalb der Baustelleneinrichtung ist untersagt.
Öffentliche Verkehrsflächen sowie Parkplätze, soweit sie nicht durch den Bauzaun umschlossen sind, sind von Baustelleneinrichtungen, Baugeräten usw. ständig freizuhalten.
Besondere Aufmerksamkeit ist beim Queren der Flächen für Baustellenver- und -entsorgung erforderlich. Feuerwehrzufahrten und Aufstellflächen sind zwingend freizuhalten.

2.1.6  Baustelleneinrichtung (BE)

Der übergeordnete Baustelleneinrichtungsplan ist für die Bauphase des 1. Bauabschnitts erstellt und liegt als Anlage den Verdingungsunterlagen bei (s. Baustelleneinrichtungsplan, lfd. Plan-Nr. 101).

Die gesamte Baustellenfläche gliedert sich in drei Teilbereiche, die nicht direkt aneinander grenzen:
- BE-Teilfläche Baufeld SH
- BE-Teilfläche Baufeld MHK (Remisenhof)
- BE-Teilfläche Baufeld MT

Die Baustelleneinrichtungsflächen sind begrenzt und werden gemäß Baustelleneinrichtungsplan zur Verfügung gestellt.
Als Baustelleneinrichtung werden zur Verfügung gestellt:
- Einfriedung der BE Fläche mit festen Bauzäunen
- allgemeine Baubeleuchtung auf dem Baufeld
- Sanitärcontainer zur Nutzung aller Baugewerke

Sämtliche weitere Aufwendungen zur Baustelleneinrichtung, sowie die Arbeitsplatzbeleuchtung, soweit nicht als Einzelpositionen ausgeschrieben, sind gem. DIN 18299 als Nebenleistungen in die Einheitspreise der LV-Positionen einzukalkulieren.

2.1.7  Materialtransport

Seitens des AG wird kein Baukran, Hebegerät, sonstige Transportmittel/-einrichtungen gestellt (s.a., Pkt. 2.2.04).

2.1.8  Lagerflächen

Lagerräume für Material und Gerät des AN werden durch den AG nicht bereit gestellt. Auf der BE-Fläche stehen nur beschränkt Lagerflächen zur Verfügung. Durch den AG / BÜ werden bedarfsorientiert Kleinflächen als Parzellen für den AN befristet freigegeben. Im Innenbereich können bei Zustimmung der Bauleitung des AG kurzzeitig Zwischenlager errichtet werden, soweit diese den Ablauf anderer Gewerke nicht stören und kurzfristig beräumt werden.

Grundsätzlich sind Baumaterialien einbauorientiert zu ordnen und zeitnah auf kurzem Weg zum Einsatzort zu bringen.

Aufstellplätze für temporäre Großgeräte sind durch den AN in Abstimmung mit der Bauleitung innerhalb der ausgewiesenen BE-Flächen einzurichten.

2.1.9  Anschlüsse für Wasser, Energie und Abwasser

Für die Leistungen des Auftragnehmers sind im Baustellenbereich Strom- und Wasseranschlüsse eingerichtet.
Diese können vom Auftragnehmer, für die Dauer der Ausführung genutzt werden.

Die Positionen und Anschlußwerte sind dem BE-Plan der LV-Anlagen zu entnehmen.

Die Verbrauchskosten sind vom Auftragnehmer zu tragen und somit entsprechend einzukalkulieren.
Gem. den BVB des AG erfolgt für Baustrom und Bauwasser jeweils eine Umlage in Höhe von 0,3%, zzgl. 0,15% für die Bereitstellung der Sanitäranlage.

Die Umlage beträgt insgesamt 0,75% des brutto Rechnungsbetrages.

2.1.10  Bodenverhältnisse, Hydrologische Verhältnisse und Schadstoffe

Verdacht auf besondere Schadstoffe im Baugrund besteht nicht. Tragfähiger Baugrund, sowie Grundwasser steht erst in tieferen Schichten an.

2.1.11  Umweltrechtliche Vorschriften, Beachtung der Gefahrstoffverordnung (GefStoffV), Schutz vor schädlichen Umwelteinwirkungen

Vorhandene umweltschädliche Materialien und Bauteile, die der AN am Bau vorfindet und demontieren muss, sind anzuzeigen und zu separieren.

Die Entsorgung belasteter Stoffe erfolgt in allen Fällen durch den Abfallmanager des AG

Es sind die erforderlichen Vorkehrungen zum Schutz der Nachbarschaft gegen jegliche Art von Belästigungen wie Staub, Gestank und Lärm zu treffen.

Lärmschutzmaßnahmen gelten als Nebenleistungen und sind mit in die Einheitspreise einzukalkulieren.
Sind die Arbeiten mit unvermeidlichen Belästigungen über die im o.g. Abschnitt geforderten Maßnahmen hinaus für die Bauaus- führung nötig, so sind diese vor Ausführung der Arbeiten der Bauüberwachung zu melden und genehmigen zu lassen. Dies gilt insbesondere für Abbruch-, Erd- und Stemmarbeiten, u.ä..

2.1.12  Besondere Vorgaben für die Entsorgung

Das BVH wird durch ein Abfallmanagement des AG begleitet, s.hierzu AVB, Pkt. 2.2.4

2.1.13  Höhenverhältnisse

Das Baugelände kann nicht als ebenerdig angesehen werden. Die südl. des Baugeländes gelegene Straße "Maulbeerallee" liegt deutlich tiefer als die Straße "An der Orangerie". Die Maulbeeralle steigt südl. und östl. des Baugeländes bis zum Anschluß der Straße "An der Orangerie" um bis ca. 5.00m an. Die Höhen- entwicklung gem. Eintrag im Lageplan und Baustelleneinrichtungs- plan ist zu beachten.

Die Arbeiten am SH auf der südl. Seite sind am Hang auszuführen.

Bei allen Einmessarbeiten ist zu beachten, der absolute Höhenbezug zu NHN an den Gebäuden Schweizer Haus (SH)
und Bestandsgebäude des Mühlenhauskomplex /(MHK) ist unterschiedlich festgelegt:

Das Höhennivellement ist gemäß amtlichem Lageplan mit der Bezugshöhe festgelegt:
SH: +/- 0.00 = 46.05 ü.NHN
MHK: +/- 0.00 = 45.90 ü.NHN

Das fertige Gelände außerhalb des Gebäudes wird nach Planung der Außenanlagen hergestellt.

2.1.14  Schutz von Bäumen, Pflanzen etc.

Auf dem Baugelände und im Bereich der Zufahrten befinden sich Bäume, die im Zuge der übergeordneten Baustelleneinrichtung geschützt werden.

Aufgrund der besonderen Lage des Baugeländes im Schloßpark Sanssouci ist auf den Erhalt und Schutz des Baumbestandes besondere Rücksicht zu nehmen. Die Anforderungen nach kommunaler Baumschutzsatzung sind unbedingt zu beachten.

2.1.15  Im Baugelände vorhandene Anlagen, Hindernisse im Boden

Im Baugelände vorhandene Alt-Anlagen sind nicht vollständig bekannt. Es ist aber grundsätzlich mit Hindernissen im Boden zu rechnen. Im Zuge der vorgezogenen Ingenieurbauarbeiten wurden neue Erdleitungen für Wasser, Abwasser- und Elektroversorgung außerhalb der Gebäude auf dem Baustellengelände verlegt. Im Boden der südlichen Baustellenfläche ist eine Rigolenanlage errichtet.

Daher ist bei Erdarbeiten grundsätzlich auf den vorhandenen Leitungsbestand zu achten.

Sollten bei evtl. erforderlichen Aushubarbeiten Leitungen o.ä. freigelegt werden, so liegt es im Aufgabenbereich des Auftragnehmers den Auftraggeber, ggf. auch die zuständigen Behörden, zu informieren und eine Klärung herbeizuführen.

2.1.16  Kampfmittelsondierung

Eine Kampfmittelsondierung ist nicht erforderlich. Es liegt dem AG eine Bescheinigung des Kampfmittelbeseitigungsdiensts (KMBD) des Landes Brandenburg vor, dass kein Kampfmittelverdacht vorliegt.

2.1.17  Baustellensicherheit / SiGeKo

Der Auftraggeber hat einen Sicherheits- und Gesundheitskoordinator (SiGeKo) für die Baumaßnahme eingesetzt. Die Vorgaben und die Anweisungen des SiGeKo sind bei der Bauausführung zwingend einzuhalten.

Mit Auftragserteilung verpflichtet sich der AN, seine Mitarbeiter an die Anforderungen an den Arbeitsschutzes in den Sicherheitsplan des SiGeKo einzuweisen, und die Einhaltung über die Dauer seiner Tätigkeit zu kontrollieren und nachzuhalten.

2.1.18  Allgemeiner Hinweis zu Baustellenordnung

Die Baustelle ist grundsätzlich immer in einem aufgeräumten und sauberen (besenreinen) Zustand zu halten.
Bauschutt ist arbeitstäglich in die bereitgestellten Container des AG zu verbringen, Verpackungsmaterial, sowie sonstige Stoffe des AN sind zum Abschluss eines Arbeitstages abzufahren.

Werden Arbeitsplätze nicht in aufgeräumtem und sauberen Zustand nach Abschluss eines Arbeitstages verlassen, werden diese auf Veranlassung der Bauleitung hin durch Dritte gesäubert. Die entstehenden Kosten hierfür werden dem Verursacher in Anrechnung gebracht.

2.1.19  Art und Umfang von Schadstoffbelastungen

Für die Baumaßnahme wurde ein Schadstoffgutachten erstellt. Schadstoffbelastete Bauteile der Bestandskonstruktion wurden festgestellt. Diese werden im Zuge einer vorgezogenen Abbruchmaßnahme, unter Begleitung eines Abfallmanagers im Vorfeld abgetragen, so dass bei der Ausführung der im LV beschriebenen Arbeiten keine schadstoffbelastete Bauteile mehr vorhanden sind.

2.1.20  Arbeiten anderer Gewerke

Mit zeitgleichen Bauarbeiten anderer Gewerke auf der Baustelle tätigen ist zu rechnen.

2.1.21  Werbung / Werbefreie Baustelle

Das Anbringen einer Firmenzeile am Bauschild des AG ist nicht vorgesehen.

Das Anbringen von Werbetafeln und / oder Firmenschildern an Bauzaun oder Gerüsten ist auf der ganzen Baustelle aus Gründen des Umgebungsschutzes grundsätzlich nicht gestattet.

Ausgenommen sind für Bauablauf und Baustellensicherheit erforderliche Beschilderungen wie Verbots- Warn- und / oder Hinweisbeschilderungen, sowie kleinformatige Firmenschilder zur Kennzeichnung der firmeneigenen Container zur Orientierung ortsfremder Personen

## 2.2. Allgemeine Angaben zur Ausführung
2.2.  Allgemeine Angaben zur Ausführung

2.2.1  Bauteile, Arbeitsabschnitte

Aufgrund von Abhängigkeiten mit dem Bauablauf anderer Gewerke ist damit zu rechnen, dass die Arbeiten mit zeitlicher Unterbrechung auszuführen sind.

Die Arbeitsabschnitte und Abläufe sind vom Auftragnehmer, unter Berücksichtigung der Terminziele, zu Arbeitsbeginn in Ihrer terminlichen Abfolge mit Einzelfristen darzustellen und in Abstimmung mit dem AG zu vereinbaren.

Der Auftragnehmer hat alle Maßnahmen für zur Sicherung notwendiger Zwischenbauzustände, wie Abstützungen, Provisorien und Schutzmaßnahmen, durchzuführen und einzukalkulieren.

Anspruch auf zusätzliche Vergütung besteht nicht, sofern nicht in gesonderten Positionen ausgeschrieben.

2.2.2  Besondere Erschwernisse während der Ausführung

Entfällt für dieses LV.

2.2.3  Besondere Anforderungen, Abfallmanagement und Entsorgung

Das BV wird durch ein Abfallmanagement des AG begleitet.

Abbruchmaterialien, anfallender Schutt, sowie sonstige Materialien und Bauabfälle sind grundsätzlich nach AVV-Schlüssel zu separieren und sortenrein in bereitgestellte Container des AG abzuladen. Das Verfahren zur Entsorgung erfolgt durch den Abfallmanager.

Die Entsorgung von Abfallstoffen und Reststoffen, insbesondere Verpackungsmaterialien, die der AN durch seine Leistung selbst erzeugt, sind durch den AN auf eigene Kosten zu beräumen und zu entsorgen.

2.2.5  Anforderungen an die Baustelleneinrichtung,
Materialanlieferung, Materiallagerung, Baustellensicherung

Die verfügbare Baustelleneinrichtungsfläche und die übergeordnete Baustelleneinrichtung des AG ist dem beiliegenden Baustelleneinrichtungsplan zu entnehmen (s. Plananlage, Baustelleinrichtungsplan).
Die Rahmenbedingungen der Baustelleneinrichtung des AG gelten übergeordnet und sind verbindliche Grundlage für die Planung der eigenen Baustellenorganisation des AN.

Verkehrs- und Bewegungsflächen, Anforderungen, sowie der Flächenbedarf anderer Gewerke sind grundsätzlich zu berücksichtigen.

Die Baustelleneinrichtung des AN ist zwingend mit der Bauleitung / Objektüberwachung des AG vor Einrichtung abzustimmen. Danach erfolgt die Aufteilung und Zuweisung der Flächen durch die Objektüberwachung des AG.

Materialien sind nur in den Mengen anzuliefern, die kurzfristig eingebaut werden können. Größere Anlieferungen sind mit der Objektüberwachung abzustimmen. Das Lagern oder Abstellen von Material oder Hilfsmitteln wie auch Baustellenfahrzeugen ist außerhalb der definierten Baustelleneinrichtungsfläche nicht gestattet.

Falls Material auf der Baustelle gelagert wird, geschieht dies auf eigenes Risiko des AN. Eine Haftung des Auftraggebers bei Beschädigungen, Diebstahl etc. ist ausgeschlossen. Der öffentliche Straßen- und Parkraum darf grundsätzlich nicht zum Abstellen von Baustellenfahrzeugen genutzt werden.

Sämtliche Baustelleneinrichtungen, die der AN zur Durchführung seiner Leistungen benötigt, sind vom AN zu erbringen, die Kosten hierfür sind mit den EP abgegolten, soweit keine Einzelpositionen im LV aufgeführt sind. Dies gilt ebenso für eigene Container, die der AN zur Ausführung der eigenen Leistung benötigt. Diese sind in die EPs einzurechnen und werden nicht gesondert vergütet.

Dies gilt insbesondere auch für Hebewerkzeuge (Kran). Für die Kranaufstellung ist der Mehraufwand für die Verlegung von Zuleitungen aus der Haupt-UV komplett mit einzukalkulieren.

Die Standorte der Baustromverteiler mit Anschlußwerten sind dem BE-Plan der LV-Anlagen zu entnehmen.

Zur Absicherung muss der Baustellenbereich ständig geschlossen gehalten werden, um das Betreten durch Unbefugte zu verhindern. Nach Beendigung der Arbeiten sind Baustellentüren und Tore durch den AN täglich abzuschließen.

2.2.6  Regelung und Sicherung des Verkehrs

Die Regelung des öffentlichen Verkehrs auf den Straßen "An der Orangerie" und "Maulbeerallee", sowie ggf. erforderliche Maßnahmen zur Verkehrssicherheit, z.B. für An- und Abtransport von Baugerät, Baukränen, Baumaterial, sind grundsätzlich Leistungen des AN und in der Einheitspreiskalkulation zu berücksichtigen.

Ggf. erforderliche Genehmigungen der Straßenverkehrsbehörde sind eigenverantwortlich durch den AN einzuholen.
Dafür anfallende Genehmigungsgebühren sind als Nebenkosten einzukalkulieren und werden vom AG nicht erstattet.

Die Hinweise der AVB, in Pkt. 2.1.4 sind zu beachten.

2.2.7  Hebegeräte, Kranlogistik und Gerüst

Seitens des AG werden für die nachfolgend ausgeschriebenen Leistungen Fassadengerüste gestellt.

Alle zur Durchführung, der in dieser Leistungsbeschreibung genannten Leistungen, notwendigen Innengerüste oder Hebegeräte gehören zum Leistungsumfang des Auftragnehmers, und sind in der Einheitspreiskalkulation zu berücksichtigen und werden nicht zusätzlich vergütet.

Die Art und Ausführung der Innengerüste bzw. Hebegeräte erfolgt nach Wahl und geplantem Einsatzort in Eigenverantwortung durch den Auftragnehmer.

Für alle Arbeiten ist die Erschwernis durch horizontale und vertikale Transport- und Förderwege zu beachten. Aufwendungen für den Materialtransport sind in die Einheitspreise der LV-Positionen einzukalkulieren.

2.2.8  Vorhaltung von Gerüsten für andere Unternehmer

Grundsätzlich sind die Innengerüste des Auftragnehmers auch für Zwecke des Auftraggebers zur Nutzung frei. Die Benutzung ist auf jeden Fall mit dem Auftragnehmer abzustimmen.

2.2.9  Einrichtungen für Personal und Lagerung des AN

Es werden keine Mannschaftscontainer zum Zwecke des Aufenthalts (für Pausenzeiten oder notwendige Arbeitszeiten, etc.) oder Materialcontainer vom AG gestellt. Diese müssen grundsätzlich vom AN bereitgestellt werden.
Eine zusätzliche Vergütung erfolgt nicht.

2.2.10  Verwendung von Recycling-Stoffen, Anforderungen

Die Verwendung von Recyclingstoffen ist seitens der SPSG, zur Herstellung nicht sichtbarer Bauteile prinzipiell erwünscht, steht jedoch in Abhängigkeit zu den Anforderungen der beauftragten Leistung. Die Verwendung von Recycling-Stoffen ist daher grundsätzlich vom AG freizugeben.

Bei Verwendung von Recyclingstoffen, geht der AG davon aus, dass es zu keinen umweltbedenklichen Beeinträchtigungen (unmittelbar oder auf Dauer) kommt. Im Zweifelsfall hat der Auftragnehmer den Beweis der Unbedenklichkeit zu erbringen.

2.2.11  Hinweis zu Materialien, Anstriche, Spachtelmassen etc.

Es sind grundsätzlich lösemittelfreie, emissionsarme Materialien, Anstriche, Spachtelmassen u.s.w zu wählen und nachzuweisen. Es werden grundsätzlich nur Klebstoffe mit den Prüfzeichen
- "EC 1" der Gemeinschaft emissionskontrollierter Verlegerwerkstoffe (GEV) oder
- TÜVdotCOM/TFI (Zertifizierung nach TÜV)
verwendet.

Es werden ausschließlich Produkte eingesetzt, die das AgBB Zeichen (Aufschrift: "Emissionsgeprüft nach DIBt-Grundsätzen) und / oder das "Blauer Engel" - Zeichen tragen.

Die Verwendung von Bauschäumen ist mit Verweis auf den Schutz denkmalgeschützter Bauteile grundsätzlich nicht gestattet!

2.2.12  Schutz angrenzender Bauteile
Sämtliche angrenzenden Bauteile (Putz, Holz, Metall, etc.), insbesondere schützenswerte Bauteile des zu erhaltenden Baubestands, sind mit geeigneten Mitteln/Vorrichtungen etc. zu schützen, diese sind nach Arbeitsende wieder rückstandlos zu entfernen. Der Schutz ist eine Nebenleistung und wird nicht extra vergütet.

2.2.13  Beigestellte Stoffe durch den AG

Wenn vom Auftraggeber Baustoffe zur Verfügung gestellt werden, ist in den Leistungsbeschreibungen der damit verbundene Aufwand beschrieben und näher geregelt.

2.2.14  Leistungen für andere Unternehmer

Sind Leistungen für andere Unternehmer zu erbringen, wird dies in der Leistungsbeschreibung geregelt.

2.2.15  Benutzung von Teilen der Leistung vor der Abnahme

Teilleistungen, die vor Endabnahme einer Nutzung überführt werden sollen, oder zu überbauende Teilleistungen, werden gemeinsam mit dem Auftraggeber vor Schlußabnahme kontrolliert und protokolliert (gemäß § 4 Ziffer 10 VOB/B). Diese Leistungskontrollen sind Bestandteil einer noch zu erfolgenden Abnahme der gesamten Bauleistungen und werden dieser Abnahme beigefügt.

2.2.16  Übertragung der Wartung

Entfällt für dieses LV.

2.2.17  Terminvorgaben / Terminplan

Ein aktueller Rahmenterminplan wird mit Beginn der Arbeiten übergeben.

Innerhalb von 2 Kalenderwochen nach Auftragserteilung hat der AN Zwischentermine für Teilfertigstellungen eigener Leistungen zu erarbeiten.

2.2.18  Arbeiten anderer Gewerke

Mit zeitgleichen Bauarbeiten anderer auf der Baustelle tätigen Gewerken ist zu rechnen.

2.2.19  Einmessen des Bauwerkes

Erforderliche Einmessarbeiten, Abstecken der Hauptachsen, das Anlegen eines Meterrisses, sowie Kontrollmessungen während der Bauausführung, sind grundsätzlich Leistungen des AN.

Grundsätzlich hat der AN die Maßhaltigkeit der Konstruktion seiner Leistung vor Ort zu prüfen. Bei ggf. festgestellten Maß- abweichungen zur vorgegeben Planung besteht Hinweispflicht für den AN an den AG. Dies gilt insbesondere bei Bauarbeiten Im Bestand.

Die Verpflichtung des AN zur Maßhaltigkeit und Eigenkontrolle bei der Ausführung als Nebenleistung der eigenen Bauleistungen gem. VOB und DIN-Norm bleibt auch dann unberührt, wenn in diesem Leistungsverzeichnis Positionen für besondere Messarbeiten gebildet sind.

2.2.20  Ablauf der Arbeiten und Bautagebuch

Die einzelnen Abläufe und Termine werden in regelmäßig stattfindenden Baustellenbesprechungen mit der örtlichen Objektüberwachung des AG koordiniert.
Die Teilnahme eines verantwortlichen Fachbauleiters des Auftragnehmers an den regelmäßig stattfindenden Baustellengesprächen ist sicherzustellen (1 x wöchentlich). Der Auftragnehmer hat ein Bautagebuch, zu führen und wöchentlich einzureichen.

Inhalt Bautagebuch:
- Anzahl der vor Ort tätigen Mitarbeiter mit Name, Art der Tätigkeit, Qualifikation,
- Wetter,
- Leistungs- und Terminstand
- größere Materiallieferungen,
- Material- und Schuttentsorgung, etc.
- sonstiges, besondere Ereignisse

Grundsätzlich sind alle für die Ausführung vorgesehenen Materialien/Bauteile etc. rechtzeitig zu bemustern und vom Auftraggeber schriftlich zur Ausführung freigeben zu lassen. Die Bemusterungen haben nach den Vorgaben des Auftraggebers zu erfolgen und sind für den Auftraggeber kostenfrei, solange nicht in gesonderter Position ausgeschrieben. Terminverzüge durch verspätete Bemusterungen gehen zu Lasten des Auftragnehmers.

2.2.21  Dokumentation

Für alle eingesetzten Baumaterialien und Bauprodukte sind die bauaufsichtlichen Zulassungen und Prüfzeugnisse sowie die technischen Systembeschreibungen, Datenblätter und (sofern vorhanden) Sicherheitsdatenblätter und Verwendungs -/ Einbauhinweise des Herstellers, nach Baufortschritt frühzeitig vor dem Einbau (als pdf) einzureichen.

Vor VOB Abnahme sind diese Dokumente gesammelt in Papierform und als pdf- Dateien an die Objektüberwachung des Auftraggebers bzw. den Auftraggeber zu übergeben. Alle Papierunterlagen sind vorzugsweise in A4 oder (wenn im Orginal größer) auf A4 gefaltet und sortiert in einem A4 Ordner geheftet einzureichen, und digital (auf USB-Stick), im Format pdf, auf Datenträger zu übergeben.

Alle Unterlagen sind in deutscher Sprache oder mindestens mit einer Übersetzung in die deutsche Sprach zu verfassen.

Die zur Ausführung freigegebenen Werk- und Montagepläne sind (ggf. korrigiert) gesammelt in Papierform (auf A4 gefaltet) geordnet im A4 Ordner und digital, im Format pdf, auf Datenträger zu übergeben. (Siehe LV Positionen im Titel Dokumentation)

2.2.22  Allgemeiner Hinweis zur Abrechnung

Soweit Ausführungspläne und Ausführung übereinstimmen, wird nach den Plänen abgerechnet. In allen anderen Fällen sind Aufmaßpläne des AN zu erstellen.

Vor Rechnungsstellung sind die erforderlichen Aufmaße und Mengennachweise rechtzeitig und in prüffähiger Form zur Prüfung vor Rechnungseingang einzureichen.

Teilrechnungen, Aufmaßpläne und Mengenermittlungen sind grundsätzlich ab der ersten Teilrechnung bis zur Schlussrechnung kumulativ aufzustellen.

Die Abrechnungen bzw. örtliche Aufmaße sind übersichtlich aufzustellen. Sie sind dem Baufortschritt folgend bereits unmittelbar nach Ausführung der betreffenden Leistungen anzufertigen.

Der AG behält sich vor, Teilrechnungen ohne fortgeschriebenes Aufmaß, als nicht prüffähig zurück zu weisen.

## 3. Anlagenverzeichnis
3. Anlagenverzeichnis

Lageplan, Baustelleneinrichtungsplan
- Lageplan, Plan-Nr.-.100
- Baustelleneinrichtungsplan, Plan-Nr.-.101

Plananlagen und weitere Unterlagen - Titel 1 - SH
- SH, Plan-Nr. -001, Erdgeschoss
- SH, Plan Nr. -002, Obergeschoss
- SH, Plan Nr -.020, Längsschnitt A
- SH, Plan Nr -.021, Längsschnitt B
- SH, Plan Nr -.022, Querschnitt C
- SH, Plan Nr -.022, Querschnitt D
- SH, Plan Nr -.030, Ansicht S + O
- SH, Plan Nr -.031, Ansicht N + W
- SH, Plan Nr -.059, Übersicht Profilschnitte, Holzbau
- SH, Plan Nr -.060, Det. / Vertikalschnitt Fassade OG / Dach, Traufseite
- SH, Plan Nr -.061, Det. / Vertikalschnitt Fassade OG / Dach, Giebelseite
- SH, Plan Nr -.062, Det. / Horizontalschnitt Fassade OG
- SH, Plan Nr -.100, Innentreppe
- SH, Plan Nr -.ST003, Holzbau Decke ü.EG
- SH, Plan Nr -.ST007, Holzbau Dach
- Statik SH, Auszug Holzbau

Plananlagen und weitere Unterlagen - Titel 2 - BW-N
- BW-N, Plan-Nr. -.029, Grundriss, Ansichten, Schnitte
- BW-N, Plan-Nr. -.120, Detailschnitte

## 4. Zusätzliche Technische Vorbemerkungen
Zusätzliche Technische Vorbemerkungen
Zimmer- und Holzbauarbeiten

Der Ausführung liegen jeweils in gültiger Fassung zugrunde:
- DIN 1052 Berechnung und Bemessung von Holzbauwerken
- DIN 18334 Zimmer- und Holzbauarbeiten
- DIN 4074-1 Sortierung von Holz nach derTragfähigkeit - Teil 1: Nadelschnittholz
- DIN 4102 Brandschutz im Hochbau
- DIN 68365 Bauholz für Zimmerarbeiten, Gütebedingungen
- DIN 68800 Holzschut, vorbeugender chemischer Holzschutz
- DIN EN 1995 Eurocode 5

Holzkonstruktion

Tragende Konstruktionen sind aus:
- Festigkeitsklasse C 24, DIN EN 338
- Brettschichtholz Festigkeitsklasse GL 24h, DIN EN 14080
- Furnierschichtholz, DIN EN 14374

Es sind nachweislich Hölzer aus regionaler oder mitteleurop. Holzwirtsschaft einzubauen.

Holzschutz

Chemischer Holzschutz ist nicht vorgesehen. Der Holzschutz ist sicher zu stellen durch den Einbau von geeigneten und trockenen Holzqualitäten und Materialien. Die Verwendung von Tropenhölzern ist untersagt. Es sind zertifizierte Hölzer mit Nachweis zu verwenden.

Holzverbindungen / Verbindungsmittel

Wenn nicht anders beschrieben, sind alle Verbindungen in zimmermannsmäßigem Abbund herzustellen. Für die Verbindungsmittel, sowie für alle anderen Arbeiten (z.B. Verankerungsarbeiten) gilt:
Verbindungsmittel an feuchtegefährdeten Stellen sind nichtrostend auszuführen.

Soweit in den Einzelpositionen nicht anders berschrieben, sind sämtliche Anschlüsse, Befestigungsmittel, Kleineisenzeug, Bohrungen, Stöße, etc., sowie Unterlagen an den Holzberührungsflächen mit Mauerwerk / Beton in die Einheitspreise einzukalkulieren. Für das Einbringen von Verbindungsmitteln steht teilweise nur begrenzter Arbeitsraum zur Verfügung.

Alle Verbindungen und Montagestöße sind in der WMP unter Berücksichtigung der Anforderungen nach Statik und Zulassung der gewählten Verbindungsmittel zu bemessen und darzustellen.

Soweit nicht vermeidbar, sind sichtbare Verbindungsmittel aus Edelstahl, profilbündig mit Imbus Senkschrauben oder versenkt auszuführen. Überstände sind nicht zulässig. Sichtbar verbleibende Verbindungen, soweit unvermeidbar, sind und in der WMP darzustellen und mit dem Architekten und der BÜ abzustimmen.

Dämmstoffe

Einzubauende Dämmstoffe sind über die gesamte Fläche dicht zu stoßen und an begrenzende Bauteile anzuschließen.
Die Dämmung und Dampfbremse ist einschl. der Anschlussarbeiten an angrenzende Bauteile auszuführen.

Baustelleneinrichtung, Hebegerät

Es wird bauseits kein Baukran gestellt. Sämtliches Hebegerät und Hebetechnik für äußere und innere Montage des Tragwerkes ist Leistung des AN.

Sämtliche Kosten zur Bereitstellung für Kranlogistik und Hebegerät, einschl. Vorhaltung bis Fertigstellung und späterer Abtransport, werden einmalig pauschal vergütet, und sind in die LV-Position für die Baustelleneinrichtung einzukalkulieren.

Darübert hinaus gehend erforderliche Nachweise für Bauzustände und für Hilfskonstruktionen, Aussteifungen sowie Belastungen tragender Bauteile durch Baugeräte (Hebezeuge u.ä.) sind vom AN beizubringen. Die Kosten für die Nachweise und die Zwischenbauzustände sind in die Einheitspreise des Angebotes einzukalkulieren.

Werkstattplanung, Montageplanung (WMP)

Durch den AN ist einen Werkstatt- und Montageplanung (WMP) zu erstellen Diese wird einmalig nach LV-Position abgerechnet. Die Werkstattplanung gilt als abgeschlossen, wenn diese durch die OÜ des AG und den Prüfingenieur freigegeben ist.

Es wird ein möglichst großer Anteil von werkstattseitiger Vorfertigung angestrebt (z.B. Rahmholzbalken, Zuschnitt und Zusammenfügen der Eckstützen, Treppenkonstruktion). Der Umfang der vorgefertigten Bauteile und das Montagekonzept ist in der WMP darzustellen

Mit der Werkstattplanung ist der Zeitablauf für Vorfertigung bis Abschluss der Endmontage vor Ort mit dem AG und der Bauleitung zu erstellen und abzustimmen.

Musterstücke

Zeitnah nach Beauftragung, parallel zur Erstellung der WMP, sind Müsterstücke wesentlicher, sichtbarer Bauteile mit den Holzverbindungen herzustellen.

Die Musterstücke dienen zur Abstimmung der technischen und formalen Ausbildung wesentlicher, sichtbarer Bauteile und deren Holzverbindungen. Sie sind vor Beginn der Fertigung zur Bemusterung und zur Freigabe durch den AG herzustellen.

Die Abrechnung der Musterstücke erfolgt nach Einzelpositionen.

Abrechnung

Die Kosten für Vorbohrungen und Verbindungsmittel sind in die EPs der Einzelpositionen für Abbinden, Aufstellen / Verlegen einzukalkulieren.

Die Mengenabrechnung für Lieferleistung und Abbund erfolgt nach jeweils nach Plan, bzw. auf Grundlage der freigegeben WMP. Mengenzuschläge für Zuschnitt sind in die jeweiligen EP einzukalkulieren.
In den nachstehenden Leistungsbeschreibungen sind Ergänzungen enthalten, die - wenn nicht anders erwähnt - nicht besonders vergütet werden.

## 81 300.08.1 SH-BWN Holzbau Tragwerk

### Unbenannt 1 Titel 1 Holzbauarbeiten - SH

*Hinweis: Baubeschreibung 1 - Holztragwerk SH*
Die Holzbauarbeiten des 2-geschossigen Neubaus Schweizer Haus (SH) sind im Außen- und Innenbereich auszuführen.

Geplant ist ein statisch zusammenhängendes Holztragwerk für das Obergeschosses und die Dachkonstruktion in Skelettbauweise. Das Tragwerk wird auf ein massives Sockelbauwerk aus Leichtbeton aufgesetzt, welches das Erdgeschoss bildet.

Breite der Gesamtkonstruktion: ca. 10,50m
Länge der Gesamtkonstruktion: ca. 30,10m
Höhe der Gesamtkonstruktion ab OK Sockelbauwerk bis OK First, ca. 5,40m
Höhe der Gesamtkonstruktion ab OK Gelände bis OK First ca. 8,60m

Das Holztragwerk ist in seinen wesentlichen Bestandteilen als sichtbare Holzkonstruktion geplant. Entsprechend sorgfältig sind die Holzverbindungen auszuführen. Holzverbindungen im sichtbarem Bereich sind grundsätzlich verdeckt, (äußerlich nicht sichtbar) auszuführen.

wesentliche Teile der Tragkonstruktion sind u.a.:
- Dachsparren KVH 8/22 cm, Achsabstand 76cm
- Firstpfette KVH aus 12/15 cm
- Zugbalken BSH b/h 8/16 cm
- Riegel, Rahmholz-Balken BSH 30/20 mit Sonderzuschnitt
- Fassadenstützen mit konischem Sonderzuschnitt aus BSH 8-11,5/30 cm, Achsabstand 76cm
- Holz-Beton Verbunddecke ü. EG, bestehend aus Deckenbalken BZH 10/28, Deckenplatte mit verlorener Schalung
- Riegel und Randbalken auf Stützen mit Querbalken 14/14 im Bereich des Treppenauges
- Treppenkonstruktion der Innentreppe

Das Dach wird als Sparrendach mit Firstgelenk ausgeführt. Der Dachschub wird durch Zugbalken (im Achsabstand 3,80m ) aufgenommen. Die Lastableitung in die Zugbalken erfolgt durch einen in der Dachebene liegenden Balken, der als Furnier-Schichtholzplatte ausgeführt ist. Die Umlenkkräfte werden durch einen Riegel (Rahmholzbalken) aus BSH auf die Fassadenstützen verteilt.

Die Lasteinleitung der Horizontallasten aus dem Dachschub in den Zugbalken erfolgt über einen Versenversatz. Dazu werden die Sparren im Auflagerbereich beidseitig verstärkt.

Die Decke über EG ist als Holz-Beton-Verbunddecke mit verlorener Schalung geplant. Die Decke überspannt das Erdgeschoss als Einfeldbalken mit Auskragung. Schalungsplatte 20mm, Betonplatte 80mm, Gesamtstärke 100mm, Feuerwiderstand F-30.

#### Unbenannt 1.1 Holztragwerk SH - Vorbereitende Maßnahmen

**1.1.1 Baustelle/ Hebezeug einrichten, vorhalten und räumen - Titel 1 - SH**
Baustelle für sämtliche in der Leistungsbeschreibung aufgeführten Leistungen des Titel 1 für die Montagearbeiten SH einrichten, vorhalten und räumen.

Zur Baustelleneinrichtung gehören die, über die Nebenleistung gem. DIN 18299 hinausgehenden, aber zur fach- und fristgerechten Durchführung notwendigen Geräte und Maschinen, Werkzeuge, Hebezeuge, Arbeits- / Schutzgerüste, Sicherheitsausrüstung, Aufenthalts- und Gerätecontainer, sowie sonstige Arbeits- und Hilfsmittel, die zur Ausführung der Leistungen des AN erforderlich sind.

Das Hebezeug für die Ausführung des AN beinhaltet sämtl. für die Montage im Außenraum und im Gebäudeinneren benötigten Geräte (z. B . Mobilkran, Hubwagen, Flaschenzüge, sonst.)
Dabei zu bachten: ein Baukran wird seitens des AG nicht gestellt.

Die Einzelstandzeiten und jeweiligen Arbeitsunterbrechungen
sind gemäß Montagekonzept des AN zu berücksichtigen.

Arbeitsgerüst und Sicherungseinrichtungen für nachfolgende Kleinarbeiten, wie Montage von Anschlussblechen, Kleineisenteilen, Beschichtungsarbeiten und sonstige Restarbeiten sind grundsätzlich bis zum Abschluss der Arbeiten als Nebenleistung zu kalkulieren.

Nach Beendigung der eigenen Arbeiten ist die Baustelleneinrichtung vollständig zu räumen. Alle benutzten Räumlichkeiten, Freiflächen und Wege, Straßen sind nach Abschluss der Arbeiten dem ursprünglichen Zustand entsprechend wieder herzurichten und zu reinigen.

Abrechnung erfolgt anteilig nach Baufortschritt, ab Montagebeginn.
Menge: 1,000 St

**1.1.2 Werk - und Montageplanung, Holztragwerk SH**
Erstellen der Werk- und Montageplanung mit Werkstattzeichnungen und Ausführungsstatik für die beschriebenen Konstruktionen des Holzbaus SH, die über die gemäß VOB/C als Nebenleistung zu erbringenden Zeichnungen hinausgehen.

Die Werkstattplanung beinhaltet:
- Darstellung der kompletten Konstruktion, mind. im Maßstab 1:50
- Detaildarstellung sämtliche Knotenpunkte, Montagestöße, Verbindungen und Auflager
- Ausführungsstatik, Bemessung und stat. Nachweis sämtlicher Holzverbindungen, gem. Zulassung
- Abstimmung mit Architekt, Statik und Bauüberwachung, einschl. Prüfläufe, Überarbeitung nach Bedarf bis Freigabe
- Einreichen und Einholen der erforderlichen Genehmigungen beim Prüfstatiker, bis zur Genehmigung und Freigabe
- Profillisten

Die für die Gestaltung relevanten Anforderungen gem. der Baubeschreibungen und Vorgaben der Detailplanung sind mit der Werkstattplanung zu erfüllen.

Als Arbeitsgrundlage werden dem AN die Holzbaupläne des Statikers, sowie Ausführungspläne und Objektpläne des Architekten als dwg-Dateien zur Verwendung übergeben.

Die Planungsmaße der bauseitigen Rohbaukonstruktion sind als Nebenleistung durch den AN eigenverantwortlich zu prüfen. Abweichungen zu den Planungsmaßen aufgrund von Bautoleranzen sind vorab der Bauleitung anzuzeigen und in der WMP zu berücksichtigen.

Die Werkstattpläne mit Profillisten zur Abrechnung, einschl. Aufmassdokumente, sind beim AG 1-fach in Papierform und im Dateiformat (pdf) zur Prüfung einzureichen. Etwaige Korrekturen sind vom AN einzuarbeiten.

Vom AG freigegebene Pläne mit eingearbeiteten Korrekturen sind 2-fach in Papierform sowie in Dateiform ( dwg / dxf und pdf.) zu übergeben.
Menge: 1,000 St

**1.1.3 Ausführungsstatik HVB-Decke**
Ausführungsstatik, statischer Nachweis der Holz-Beton-Verbunddecke nach EN 1995, Eurocode 5, auf Grundlage der Zulassung der vom AN gewählten Verbindungsmittel.

Erstellen, Abstimmen, Einreichen und Einhohlen der Freigabe beim Prüfingenieur, einschl. ggf. erforderliches Überarbeiten bis zur Freigabe durch den Prüfingenieur.
Menge: 1,000 St

#### Unbenannt 1.2 Holztragwerk SH - Bauholz liefern

**1.2.1 KVH-NSI liefern, Gebr-kl 0, Lärche FKH C24, B 8cm, H 22cm, L bis 6m**
Konstruktionsvollholz, nicht sichtbar, nur liefern, Holzart Lärche, Farbkernholz, Gebrauchsklasse 0 DIN 68800-1, ohne chemischen Holzschutz, Festigkeitsklasse C 24 DIN EN 338, Sortierklasse S 10 DIN 4074-1, Keilzinkung zulässig, herzgetrennt DIN 68365, mittlere Holzfeuchte 15 % (+/- 3 %), egalisiert und gefast, zulässige Abweichung vom Querschnitt +/- 1 mm, für:

- Sparren 78 Stk, b/h = 8/22cm, Einzellänge bis 6 m
- Firstbalken 2 Stk, b/h = 12/15 cm, Gesamtlänge bis 12 m
- Wechsel

Ausführung nach Holzbauplan ST007
sowie
Profilschnitte in Detailplan Nr.-.059
und Baubeschreibung 1
Menge: 9,000 m3

**1.2.2 BSH liefern, Gebr-kl 0, Lärche FKH GL24h, Sichtqualität, B 10-14cm, H 14-28cm, L bis 10m**
Brettschichtholz nur liefern, Holzart Lärche, Farbkernholz, Nutzungsklasse 1 DIN EN 1995-1-1, Gebrauchsklasse 0 DIN 68800-1, ohne chemischen Holzschutz, Festigkeitsklasse GL 24h DIN EN 14080, Oberfläche Sichtqualität (gehobelt, Bläue und Rotstreifigkeit auf 10 % der Oberfläche und fest verwachsene Äste zulässig, Ausfalläste ab Durchmesser 20 mm werden ersetzt), Lamellendicke max. 35 mm, Fugenfarbe hell, Ausführung gemäß Zeichnung, für:

- 7 Stk, Zugbinder Dachkonstruktion, 8/16cm, Einzellänge
 bis 10 m
- 64 Stk. Deckenbalken, 10/28cm, Einzellängen variierend
 bis 10 m
- 152 Stk. Zwischenbalken, 10/28cm, Einzellängen ca. 66cm
- 1 Stk. Decken-Randbalken, 14/28cm, Einzellänge bis 12 m
- 7 Stk. Innenstützen und Balken, 14/14cm, Einzellängen
 bis 4 m

Ausführung nach Holzbauplan ST003 und ST007
sowie
Profilschnitte in Detailplan Nr. -.059
und Baubeschreibung 1
Menge: 15,500 m3

**1.2.3 BSH liefern, Gebr-kl 3.1,Lärche FKH GL24h, Sichtqualität, B 30, H20, L bis 10m**
Brettschichtholz nur liefern, Holzart Lärche, Farbkernholz, Nutzungsklasse 3 DIN EN 1995-1-1, Gebrauchsklasse 3.1 DIN 68800-1, ohne chemischen Holzschutz, Festigkeitsklasse GL 24h DIN EN 14080, Oberfläche Sichtqualität (gehobelt, Bläue und Rotstreifigkeit auf 10 % der Oberfläche und fest verwachsene Äste zulässig, Ausfalläste ab Durchmesser 20 mm werden ersetzt), Lamellendicke max. 35 mm, Fugenfarbe hell, Ausführung gemäß Zeichnung und Einzelbeschreibung für:

- 6 Stk, Rahmholzbalken, mit Sonderquerschnitt b/h 30/20cm, Längen bis 10 m
- 2 Stk, Gurtprofil, mit Sonderquerschnitt b/h 20/12cm,
 Längen bis 10 m

Die Herstellung des Sonderquerschnitt ist gem. Beschreibung der Nachfolgeposition als Zulage zu kalkulieren.

Ausführung nach Konstruktionsplan ST007
sowie
Profilquerschnitte in Detailplan Nr.-.059
und Baubeschreibung 1
Menge: 4,500 m3

**1.2.4 BSH liefern, Gebr-kl 3.1, Lärche FKH GL24h, Sichtqualität, B 11,5cm H 30cm, L bis 3m**
Brettschichtholz nur liefern, Holzart Lärche, Farbkernholz, Nutzungsklasse 3 DIN EN 1995-1-1, Gebrauchsklasse 3.1 DIN 68800-1, ohne chemischen Holzschutz, Festigkeitsklasse GL 24h DIN EN 14080, Oberfläche Sichtqualität (gehobelt, Bläue und Rotstreifigkeit auf 10 % der Oberfläche und fest verwachsene Äste zulässig, Ausfalläste ab Durchmesser 20 mm werden ersetzt), Lamellendicke max. 35 mm, Fugenfarbe hell, Ausführung gemäß Zeichnung und Einzelbeschreibung, für

- 78 Stk, Außenstützen (Sonderquerschnitt) b/h 11,5/30cm, Längen bis 3 m
- 4 Stk, Eckstützen (konstruktiv) 10/28cm, Längen bis 3 m

Die Herstellung des Sonderquerschnitt ist gem. Beschreibung der Nachfolgeposition als Zulage zu kalkulieren,

Ausführung nach Konstruktionsplan ST003
sowie
Profilquerschnitte in Detailplan Nr.-.059
und Baubeschreibung 1
Menge: 9,000 m3

**1.2.5 Zulage zu BSH liefern Lärche FKH für Sonderzuschnitt Rahmholzbalken**
Zulage zur Lieferung BSH der Vorposition
für Sonderzuschnitt der Rahmholzbalken gem. Profilschnitt,

Profilbreite 30 cm, Profilhöhe 20 cm,
Zuschnitt in Längsrichtung des Profils
mit Ausschnitt oben, 9/8-10cm und Abschrägung
und Auschnitt unten 12/10cm

gem. Querschnitt Riegel / Rahmholzbalken

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Menge: 60,000 m

**1.2.6 Zulage zu BSH liefern Lärche FKH für Sonderzuschnitt Gurtprofil**
Zulage zur Lieferung BSH der Vorposition für
für Sonderzuschnitt des Gurtprofils (konstruktiv) gem. Profilschnitt,

Profilbreite 18 cm, Profilhöhe (konisch) 10-12 cm,
Zuschnitt in Längsrichtung des Profils

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Menge: 20,000 m

**1.2.7 Zulage zu BSH liefern Lärche FKH für Sonderzuschnitt Stützen H.1**
Zulage zur Lieferung BSH der Vorposition für
für Sonderzuschnitt der Stützen gem. Profilschnitt H.1

Profilbreite 8-12,5cm cm  (konisch), Profilhöhe 30 cm,
Zuschnitt in Längsrichtung des Profils,

mit Ausschnitte der Taschen, in Längsrichtung,
für Einbau der Führungsschienen Sonnenschutz, beidseitig

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Menge: 79,000 m

**1.2.8 Zulage zu BSH liefern Lärche FKH für Sonderzuschnitt Stützen H.2/H.3**
Zulage zur Lieferung BSH der Vorposition für
für Sonderzuschnitt der Stützen gem. Profilschnitt H.2 und H.3

Profilbreite 8-12,5cm cm  (konisch), Profilhöhe 30 cm,
Zuschnitt in Längsrichtung des Profils,

mit Ausschnitte der Taschen, in Längsrichtung,

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
für Einbau der Führungsschienen Sonnenschutz, einseitig
Menge: 125,000 m

**1.2.9 Zulage zu BSH liefern Lärche FKH für Sonderzuschnitt Stützen H.4**
Zulage zur Lieferung BSH der Vorposition für
Sonderzuschnitt der Stützen gem. Profilschnitt H.4

Profilbreite 8-12,5cm cm  (konisch), Profilhöhe 30 cm,
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Menge: 24,000 m

**1.2.10 Furnierschichtholz liefern, Nadelholz D 45mm**
Furnierschichtholz DIN EN 14374, Furnierlagen längsparallel, mit allgemeiner bauaufsichtlicher Zulassung, nur liefern.

Holzarten Fichte oder Kiefer,
geeignet für aussteifende Konstruktion als Randriegel nach Statik,
Nutzungsklasse 3 DIN EN 1995-1-1, Gebrauchsklasse 0
DIN 68800-1, ohne chemischen Holzschutz, Oberfläche ungeschliffen,

Dicke 45 mm, Breite 125cm, Einzellänge bis 16 m,

Mindest-Biegefestigkeit - flachkant, parallel zur Faser des Furnierschichtholzes (fm,0,flat,k) 48 N/mm2,
Anteil der Zusatzstoffe 56 kg/m³ Rohdichte 480-580 kg/m³
Brandverhalten D-s2,d0 nach DIN 14374,
die Vorlage einer Leistungserklärung als Bestandteil des CE-Zeichens ist erforderlich.

Abrechnung / m²
Menge: 75,000 m2

**1.2.11 Dachschalung OSB-4 liefern**
Dachschalung als aussteifende Dachscheibe und als Untergrund für bauseitige Dachdeckung nur liefern.

Gebrauchsklasse 0 DIN 68800-1, ohne chemischen Holzschutz,
Plattentyp OSB/4 DIN EN 300, Dicke 25 mm, mit Nut- und Feder,
Menge: 340,000 m2

#### Unbenannt 1.3 Holztragwerk SH - Bauholz abbinden / einbauen

*Hinweis: Hinweise: Ausführung/ Abrechnung im Titel Abbinden/ Einbau*
Die Beschreibungen der nachfolgenden Abbund-Positionen verstehen sich grundsätzlich inkl. Lieferung und Einbau aller kleinteiligen Verbindungsmittel wie Nägel, Sparrennägel und Holzschrauben, Vollgewindeschrauben bis zu einer Länge von 120mm, sowie sonstige, kleinteilige Verbindungselemente, soweit nicht in den Einzelpositionen gesondert ausgeschrieben.

Diese Verbindungsmittel sind in die Abbund-Positionen der Profilhölzer und Furnierschichtholzplatten einzukalkulieren.

Vollgewindeschrauben, der statisch relevanten Anschlüsse, ab einer Länge von 120mm und sind zusätzlich zu den Abbund-Positionen zu kalkulieren und werden / Stk. nach Einzelpositionen abgerechnet.

Besondere Verbindungsmittel wie Beton-Anker, Stützfüße, Stirnholzverbinder werden nach Einzelpositionen abgerechnet.

Der Abbund der Furnierschichtholzplatten für aussteifende Bauteile wie Dachscheiben und Wandscheiben ist inkl. der Befestigungsmittel durch Nägel oder Schrauben n. statischen Vorgaben zu kalkulieren.

Mit der Werk- und Montageplanung sind die Datenblätter der Hersteller mit den technischen und statischen Spezifikationen aller statisch relevanten Verbundmittel und Furnierschichtholzplatten zur Prüfung und Freigabe durch den Statiker / bzw. Prüfingenieur einzureichen.

**1.3.1 Abbinden, Aufstellen KVH-SI Lärche, B 8cm, H 22cm, L bis 6m, Dachsparren**
Abbinden und Aufstellen oder Verlegen des Konstruktionsvollholz,
im Bereich des Dachüberstandes sichtbar, Holzart Lärche, Breite 8 cm, Höhe 22 cm, Einzellänge bis 6 m, als Sparren der Dachkonstruktion, Sparrendach, Satteldachform, Dachneigung über 20 bis 25 Grad, Anschlüsse zimmermannsmäßig, Ausführung gemäß Zeichnung und Einzelbeschreibung,
Auflager auf Rahmholzbalken mit Fersenversatz, Verbindungsmittel n. Statik,
im Anschluss Firstbalken mit Versatz, Verbindungen geschraubt, Vollgewindeschrauben, 2 x 6/200 je Anschluss

Abbund für 78 Stk. Sparren, b/h = 8/22cm, Einzellänge bis 6 m,
im Auflager verschraubt mit Rahmholzbalken, Vollgewindeschrauben 8/260

Ausführung nach Konstruktionsplan ST007
sowie
Profilschnitte gem. V.-Schnitte in Detailplan Nr. -.059
und Baubeschreibung 1

Abrechnung / m
inkl. Zuschnitt mit Versatz und Versenversatz
Menge: 440,000 m

**1.3.2 Zulage zu Dachsparren für Nachbearbeitung Sparrenköpfe**
Zulage für die Oberflächen-Nachbearbeitung der Sparrenköpfe
im Bereich des Dachüberstandes, Holzoberfläche der Sparrenköpfe im Dachüberstand durch Hobeln, Glätten, Schleifen für Oberflächenqualität sichtbar nachbearbeiten, Länge der Dachüberstände ca. 80cmm

Abrechnung / St
Menge: 78,000 St

**1.3.3 Zulage zu Dachsparren für Liefern/ Abbund Sparrenverstärkung**
Zulage zu Dachsparren 8/22 cm, für
Liefern und Abbund der beidseitigen Verstärkung der Sparren für kraftschlüssigen Anschluss, der Zugbalken und Lastabtrag der H-Lasten,
Sparrenverstärkung bestehnd aus 2 Stk. Bohlen b/h = 6/20 aus KVH C24,
Einsatz für Nutzungsklasse 3.1,
l= ca. 125, mit Versenversatz im Auflager,
Verbindung mit Sparren geschraubt nach Statik,
Holzschrauben 2 x 12 St 6/100

Zuschnitt und Ausführung gem.
Holzbauplan ST007, Schnitt A und Statik

Abrechnung als Zulage / Stk, je Anschluss (beidseitig)
inkl. Zuschnitt und sämtl. Verbund- / Befestigungsmittel
Menge: 14,000 St

**1.3.4 Zulage zu Dachsparren für Liefern/ Einbau Zwischenlage**
Zulage zu Dachsparren 8/22 cm, für
druckfeste Zwischenlage, Höhenausgleich

Liefern und Verlegen der Zwischenlage zw. Randsparren und STB-Wand aus druckfester Holzfasserplatte,
Schichtdicken ca. 10-40mm nach Aufmaß,
Schichtdicken können gem. Bautoleranz im Rohbau variieren
Druckfestigkeit >200kPa,
Einbau in Fuge zw. STB-Wand und Randsparren der Giebelseiten,
Sparren sind für Höhenausgleich mit Hartholzplatten zu unterlegen

Ausführung gem.
Holzbauplan ST007, Schnitt B
Plan 059 und Plan 061, Detail V.6

Abrechnung / m als Zulage zur Vorposition
Menge: 18,000 m

**1.3.5 Zulage zu Dachsparren für Bohrungen**
Zualeg zu Dachsparren 8/22 cm, für
Bohrungen d=25mm vor Ort zur Durchführung von Kabel der Elektroinstallation
nach statischen Vorgaben und Angaben der Elektroinstalltion

Abrechnung / St
Ausführung nur auf Anweisung
Menge: 300,000 St

**1.3.6 Abbinden, Aufstellen KVH-NSI Lärche, B 12cm H 12cm L bis 6m, Firstbalken**
Abbinden und Aufstellen oder Verlegen des Konstruktionsvollholzes, nicht sichtbar, Holzart Lärche, Breite 12 cm, Höhe 15 cm, Einzellänge bis 15 m, als Dachkonstruktion, Sparrendach, Satteldachform, Dachneigung über 20 bis 25 Grad, Anschlüsse zimmermannsmäßig, Ausführung gemäß Zeichnung und Einzelbeschreibung,

Abbund, inkl. Zuschnitt für Profilquerschnitt, für Firstbalken, aus b/h = 12/15cm, Firstlänge ca. 31 m
1 bis 2 Montagestöße möglich, Stöße nach stat. Vorgaben,
verschraubt mit Sparren n. Statik,
Vollgewindeschrauben, 2 x 6/200 je Anschluss

Ausführung nach Konstruktionsplan ST007
sowie
Profilschnitte gem. V.-Schnitt in Detailplan Nr. -.059
und Baubeschreibung 1
Menge: 31,000 m

**1.3.7 Abbinden/ Aufstellen BSH Lärche FKH, B 8cm H 16cm L bis 10m, Zugbinder**
Abbinden und Aufstellen oder Verlegen des Brettschichtholzes, Holzart Lärche, Farbkernholz, Oberfläche Sichtqualität (gehobelt, Bläue und Rotstreifigkeit auf 10 % der Oberfläche und fest verwachsene Äste zulässig, Ausfalläste ab Durchmesser 20 mm werden ersetzt), Breite 8 cm, Höhe 16 cm, Einzellänge bis 10 m, als Balkenlage der Zugbinder, Anschlüsse zimmermannsmäßig, Ausführung gemäß Zeichnung und Einzelbeschreibung,
Abbund für Zugbinder der Dachkonstruktion,
7 Stk, b/h = 8/16cm, Einzellänge bis 10 m,
Anschluss Rahmholzbalken mit Versatz,
Anschluss an Sparren mit Versenversatz und Sparrenverstärkung,
Sparrenverstärkung ist gem. Beschreibung als Zulage der Vorposition zu kaslkulieren,

Abbund inkl. aller Befestigungsmittel, Versatz und Versenversatz,

Ausführung nach Konstruktionsplan ST007, Schnitt A und Statik
sowie
Profilschnitte gem. V.-Schnitte in Detailplan Nr. -.059
und Baubeschreibung 1
Menge: 67,000 m

**1.3.8 Zulage zu Abbinden/ Aufstellen BSH Zugbinder für Montagestoß**
Zulage zu Abbinden, Aufstellen/Verlegen BSH Zugbinder 8/16,
für Herstellen Montagstoß als ingenieurtechnische Verbindung mit geradem Blatt, zur Durchführung des Balken durch bauseitige Wandöffnungen in STB-Innenwand, Achse S-5 bis S-7 (s. Werkplan Schnitt A), Lage nach Vorgabe Statik.

Stehend in Querschnitt 8/16, Blattlänge bis 1,20m
Stoß sichtbar, Verbinder und Stabdübel Edelstahl,
mit Stabdübel gefasst 10/80, ca. 30 Stk  und
Einschubblech 2-3mm

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(Kalkulation; Angaben Tragwerksplanung vor Baubeginn)
Menge: 3,000 St

**1.3.9 Abbinden/ Aufstellen BSH Lärche FKH B 30cm H 20cm L bis 10m Rahmholz-Balken,**
Abbinden und Aufstellen oder Verlegen des Brettschichtholzes, Holzart Lärche, Farbkernholz, Oberfläche Sichtqualität (gehobelt, Bläue und Rotstreifigkeit auf 10 % der Oberfläche und fest verwachsene Äste zulässig, Ausfalläste ab Durchmesser 20 mm werden ersetzt), Breite 30 cm, Höhe 20 cm, Einzellänge bis 10 m, als Aussteifungskonstruktion, Anschlüsse zimmermannsmäßig, Ausführung gemäß Zeichnung und Einzelbeschreibung,
Profilzuschnitt aus BSH 30/20 gem. V-Schnitt in Plan -.059
(s. Zulageposition 1.2.5),

Abbund für Rahmholz-Balken im Traufbereich, Sparrendach,
Gesamtlänge 2 x 30m, aus 6 Teilstücken, Einzellängen ca. 10m,
im Eckbereich mit Eckblatt und Gehrungsschnitt für verdeckte Verbindung mit Gurtprofil der Nachfolgeposition, Montagestöße mit geradem Blatt,

aufliegend auf Außenstützen, mit Stützen von oben verschraubt,
mit Vollgewindeschrauben 2 x 8/200 je Anschlusspunkt, in Sackbohrungen,
Achsabstand der Anschlusspunkte 76cm,

Ausführung nach Konstruktionsplan ST007,
sowie V.-Schnitte und Teilansicht in Detailplan Nr. -.059
und Baubeschreibung 1

Abrechnung /m, inkl. Versatz
Menge: 61,000 m

**1.3.10 Zulage zu Abbinden/ Aufstellen BSH Rahmholz-Balken für Montagestoß**
Zulage zu Abbinden Aufstellen/Verlegen BSH Rahmholz-Balken,
für Herstellen Montagstoß mit geradem Blatt,
Stöße geschraubt mit Vollgewindeschrauben, 2 x 6/140,
in Sackbohrung, mit Quellholzdübeln abgedeckt

Abrechnung / St
Menge: 4,000 St

**1.3.11 Abbinden/ Aufstellen BSH Lärche FKH, B 30cm H 20cm L bis 10m, Gurtprofil**
Abbinden und Aufstellen oder Verlegen des Brettschichtholzes, Holzart Lärche, Farbkernholz, Oberfläche Sichtqualität (gehobelt, Bläue und Rotstreifigkeit auf 10 % der Oberfläche und fest verwachsene Äste zulässig, Ausfalläste ab Durchmesser 20 mm werden ersetzt), Breite 20 cm, Höhe 10-12 cm, Einzellänge bis
10 m, Anschlüsse zimmermannsmäßig, Ausführung gemäß Zeichnung und Einzelbeschreibung,
Abbund für Gurtprofil der Giebelfassaden,
Profil mit trapezförmigem Zuschnitt (s. Zulageposition 1.2.6), konstruktiv,

im Eckbereich mit Gehrungsschnitt für verdeckte Verbindung mit Rahmholz-Balken, geschraubt, Vollgewindeschrauben 2 x 6/200, abgedeckt,

Profilschnitte gem. V-Schnitt in Detailplan Nr. -.059
und Baubeschreibung 1

Einzellängen ca. 9,70m
Anzahl: 2 St
Menge: 20,000 m

**1.3.12 Abbinden/ Aufstellen BSH Lärche FKH, B 8-11,5cm H 30cm L bis 3m Stützen**
Abbinden und Aufstellen oder Verlegen des Brettschichtholzes, Holzart Lärche, Farbkernholz, Oberfläche Sichtqualität (gehobelt, Bläue und Rotstreifigkeit auf 10 % der Oberfläche und fest verwachsene Äste zulässig, Ausfalläste ab Durchmesser 20 mm werden ersetzt),

Abbund für Außenstützen der Längsfassaden,
Profilquerschnitt konisch / trapezförmig (s. Zulageposition 1.2.7-9)
variierend gem. H-Schnitte in Plan Nr.- 059,

Breite 8 bis 11,5 cm, Höhe 30cm, Einzellänge bis 3 m, als Stützen vor der Außenfassade, tragend, Anschlüsse zimmermannsmäßig, Ausführung gemäß Zeichnung und Einzelbeschreibung,

oberer Anschluss an Rahmholzbalken der Vorposition, geschraubt mit Versatz,
unterer Anschluss stirnseitig an Deckenbalken der Nachposition, aufstehend mit Versatz, verdeckte Verbindung mit gekreuzten Vollgewindeschrauben, 4 St je Anschluss, Schraubköpfe versenkt mit Sackbohrung, im Sichtbereich mit Quellholzdübeln abgedeckt

Einzellängen ca. 2,80 m
Anzahl: 78 St

Ausführung nach Konstruktionsplan ST003 und ST007
sowie
horizontale und vertikale Profilschnitte gem. Detailplan Nr. -.059
und Baubeschreibung 1

Abrechnung /m, inkl. Versatz
Menge: 225,000 m

**1.3.13 Abbinden/ Aufstellen BSH Lärche FKH, B 10cm H 28cm L bis 3m Eck-Stützen**
Abbinden und Aufstellen oder Verlegen des Brettschichtholzes, Holzart Lärche, Farbkernholz, Oberfläche Sichtqualität (gehobelt, Bläue und Rotstreifigkeit auf 10 % der Oberfläche und fest verwachsene Äste zulässig, Ausfalläste ab Durchmesser 20 mm werden ersetzt),
Breite 10 cm, Höhe 28 cm, Einzellänge bis 3 m, als Stützen, konstruktiv, Anschlüsse zimmermannsmäßig, Ausführung gemäß Zeichnung und Einzelbeschreibung,

Abbund für Eckstützen 10/28,
oberer Anschluss an Gurtprofil der Vorposition, von hinten verschraubt, unterer Anschluss auf Deckenbalken mit Versatz auf Deckenbalken aufstehend, seitl. Anschluss an konische Stützen der Vorposition, verdeckt von hinten verschraubt mit Vollgewindeschrauben,

Ausführung gem. Profilschnitt und Teilansicht in Detailplan
Nr. -.059
und Baubeschreibung 1

Einzellängen ca. 2,80 m
Anzahl: 4 St
Abrechnung /m, inkl. Versatz
Menge: 12,000 m

**1.3.14 Abbinden/ Aufstellen BSH Lärche FKH, B 10cm H 28cm L bis 10m, Deckenbalken**
Abbinden und Aufstellen oder Verlegen des Brettschichtholzes, Holzart Lärche, Farbkernholz, Oberfläche Sichtqualität (gehobelt, Bläue und Rotstreifigkeit auf 10 % der Oberfläche und fest verwachsene Äste zulässig, Ausfalläste ab Durchmesser 20 mm werden ersetzt), Breite 10 cm, Höhe 28 cm, Einzellänge bis 10 m, als Balkenlage der Decke ü. EG, Anschlüsse zimmermannsmäßig, Ausführung gemäß Zeichnung und Einzelbeschreibung,
Abbund für Deckenbalken 10/28,
Auflager auf STB-Außenwand aus Leichtbeton,

Befestigung mit Winkelverbindern und Kammnägeln,
Winkelverbinder auf Krone der STB-Außenwand gedübelt,

Anschluss an Randbalken der Nachfolgeposition,
verdeckt verschraubt mit gekreuzten Vollgewindeschrauben

Kurzstücke im Eckbereich mit Winkelverbindern, an STB-Giebelwand gedübelt.

Anzahl 64 St,
Einzellängen von 3,60 m bis 9,40 m,
sowie 4 Kurzstücke im Eckbereich

Ausführung nach Konstruktionsplan ST003 und Statik
sowie
Profilschnitte gem. Detailplan Nr. -.059
Detail V.1 in Plan Nr. -.060
und Baubeschreibung 1
Menge: 360,000 m

**1.3.15 Abbinden/ Aufstellen BSH Lärche FKH, B 10cm H 28cm L bis 10m, Zwischenbalken**
Abbinden und Aufstellen oder Verlegen des Brettschichtholzes, Holzart Lärche, Farbkernholz, Oberfläche Sichtqualität (gehobelt, Bläue und Rotstreifigkeit auf 10 % der Oberfläche und fest verwachsene Äste zulässig, Ausfalläste ab Durchmesser 20 mm werden ersetzt), Breite 10 cm, Höhe 28 cm, Einzellänge bis 1 m, als Zwischenbalken der Deckenbalken, Anschlüsse zimmermannsmäßig, Ausführung gemäß Zeichnung und Einzelbeschreibung,
Abbund für Zwischenbalken 10/28,
Einbau zwischen den Deckbalken über der STB-Außenwand, verdeckte Verbindung an Deckenbalken mit je 4 Stk. gekreuzten Vollgewindeschrauben nach Statik, Schraubköpfe in Sackloch versenkt,

Ausführung nach Detailschn. A.1 in Konstruktionsplan ST003 und Statik
sowie
Detail V.1 in Plan Nr. -.060
und Baubeschreibung 1

Anzahl ca. 160 St
Einzellängen von ca. 66 cm
Abrechnung /m
Menge: 105,000 m

**1.3.16 Abbinden/ Aufstellen BSH Lärche FKH, B 10-14cm H 28cm L bis 10m, Decken-Randbalken**
Abbinden und Aufstellen oder Verlegen des Brettschichtholzes, Holzart Lärche, Farbkernholz, Oberfläche Sichtqualität (gehobelt, Bläue und Rotstreifigkeit auf 10 % der Oberfläche und fest verwachsene Äste zulässig, Ausfalläste ab Durchmesser 20 mm werden ersetzt),
Breite / Höhe 10/28 cm und 14/28,
Einzellängen variierend bis ca. 9 m, als Randbalken der Deckenbalken,
Einbau an Deckenöffnung der Innentreppe und an STB-Innenwand,
Anschlüsse zimmermannsmäßig, Ausführung gemäß Zeichnung und Einzelbeschreibung,

Abbund der Randbalken für Anschluss Deckenbalken,
- Balken 10/28 an STB-Innenwand gedübelt,
- Balken 14/28 auf Stützen der Nachfolgeposition aufliegend,
Verbindung mit Deckenbalken und Stützen verdeckt geschraubt,
mittels gekreuzter Vollgewindeschrauben

Ausführung nach Konstruktionsplan ST003 und Statik
sowie Plan Nr.- 100
und Baubeschreibung 1
Menge: 24,000 m

**1.3.17 Abbinden/ Aufstellen BSH Lärche FKH, B 14cm H 14cm L bis 4m, Stützen/ Balken**
Abbinden und Aufstellen oder Verlegen des Brettschichtholzes, Holzart Lärche, Farbkernholz, Oberfläche Sichtqualität (gehobelt, Bläue und Rotstreifigkeit auf 10 % der Oberfläche und fest verwachsene Äste zulässig, Ausfalläste ab Durchmesser 20 mm werden ersetzt), Querschnitt 14/14cm

Abbund für Stützen Diagonal-Balken, Einzellängen variierend bis ca. 4 m,
Anschlüsse zimmermannsmäßig, Ausführung gemäß Zeichnung und Einzelbeschreibung,

Stützen aufstehend auf STB-Bodenplatte, oberer Anschluss an Randbalken der Vorposition, Einbau an Deckenöffnung der Innentreppe, Balken zwischen den Stützen gespannt, vorgerichtet zur Befestigung der Treppenwange,
Verbindungen verdeckt geschraubt mit Vollgewindeschrauben 6/180 in Sackloch,

Ausführung nach Konstruktionsplan ST003 und Statik,
sowie Plan Nr.- 100
und Baubeschreibung 1

Anzahl 7 St
Einzellängen von 2,20 m bis 2,40 m
Menge: 21,000 m

**1.3.18 Furnierschichtholz einbauen, Nadelholz D 45mm, Randriegel**
Furnierschichtholz DIN EN 14374 der Lieferposition,
Furnierlagen längsparallel, mit allgemeiner bauaufsichtlicher Zulassung, als aussteifende Konstruktion für Randriegel nach Statik einbauen / verlegen,

Nutzungsklasse 3 DIN EN 1995-1-1, Gebrauchsklasse 0 DIN 68800-1, ohne chemischen Holzschutz, Oberfläche ungeschliffen,
Dicke 45 mm, Breite 125cm, Einzellänge bis 16 m,

Ausführung als Holz-Mehrfeldträger der Dachkonstruktion, Sparrendach, Satteldachform, Dachneigung 21°, zur Ableitung der Horizontallasten aus Dachschub, sowie als Zug- und Druckgurt der Dachscheiben.

Einzellängen n. Statik, 14,48 m
Stoß in Gebäudemitte, mit Versatz, verschraubt, Ausführung des Plattenstoßes zug- und druckfest, Befestigung auf Sparren mit Sparrennägel 5.1/100

inkl. Zuschnitt und sämtl. Verbund- / Befestigungsmittel

Ausführung gem.
Holzbauplan ST007, Schnitt A und C

Abrechnung / m2
Menge: 75,000 m2

**1.3.19 Dachscheibe OSB-4 einbauen, OSB/4 D 25mm**
Dachschalung als aussteifende Dachscheibe und als Untergrund für bauseitige Dachdeckung nach stat. Vorgaben einbauen / verlegen,

Plattentyp OSB/4 DIN EN 300, Dicke 25 mm, mit Nut- und Feder,
Befestigung auf Dachsparren mit Nägeln, Ausführung gemäß Zeichnung,
Dachform Satteldach, Dachneigung 21°

Verlegung in max. großen Einzelplatten mit versetzten Stößen,
Plattenlängen über mind. 3 Sparrenachsen,
vernageln auf allen Balken der Sparren nach Statik

Zeichnungs-Nr 'Holzbauplan ST007'

Abrechnung / m2, inkl. aller Befestigungsmittel
Menge: 340,000 m2

**1.3.20 Zulage zu Dachscheibe OSB-4 für Dachausschnitte d 15-20cm**
Zulage für das Herstellen von kreisrunden Ausschnitten in der Dachscheibe aus OSB-4 für die Dachdurchführung von Strangentlüfter (u.ä.) der Sanitärinstallation,
Durchmesser 10-20cm, mit unterseitiger Verstärkung der Dachscheibe durch Plattenaufdoppelung.

Kreisausschnitt d 15-20cm
Menge: 2,000 St

**1.3.21 Zulage zu Dachscheibe OSB-4 für Bohrungen d 20-50mm**
Zulage für das Herstellen von Bohrungen in der Dachscheibe aus OSB-4, für die Dachdurchführung von Leitungen der Elektroinstallation.

Durchmesser 20-50mm
Menge: 50,000 St

#### Unbenannt 1.4 Holztragwerk SH - Verbundmittel und Kleineisenteile

**1.4.1 Zulage zu Gurtprofil für Konsolen**
Herstellen Liefern und Einbau der Konsolen
zur Montage, Befestigung des Gurtprofil b/h 18/10-12,
an STB-Giebelwand gedübelt, mit Gurtprofil verdeckt verschraubt,

Konsolen aus Edelstahl V2-A, bestehend Winkelstücken, z.B. L-200/100/10 oder ähnlich nach Wahl des AN, Konsolen lage- und höhenjustierbar,
inkl. der Betondübel und Bohrungen in STB-Wand,

Profilschnitte gem. V-Schnitt in Detailplan Nr. -.059
Menge: 8,000 St

**1.4.2 Stützenfuß/-schuh Stahl verzinkt**
Stützenfuß/-schuh, Stahl verzinkt, für Stütze KVH 14/14
einschl. Verbindungsmittel und Aufschrauben an Stützen,
einschl. Verdübelung in Stahlbeton.

Einbau auf STB-Bodenplatte, verdeckt im Bodenaufbau
Menge: 3,000 St

**1.4.3 Selbstschneid. Vollgewindeschrauben liefern, ab 120mm bis 6 x 200**
Lieferung von selbstschneidenden Vollgewindeschrauben
gemäß ETA (European Technical Assessment - Europäisch
technische Bewertung);
In der Kalkulation sind Dimensionen ab 120mm bis 6 x 200 zu
berücksichtigen.

Liefern und Einbau nach Zulassung
Menge: 500,000 St

**1.4.4 Selbstschneid. Vollgewindeschrauben liefern, bis 6 x 260**
Lieferung von selbstschneidenden Vollgewindeschrauben
gemäß ETA (European Technical Assessment - Europäisch
technische Bewertung);
In der Kalkulation sind Dimensionen bis 6 x 260 zu
berücksichtigen.

Liefern und Einbau nach Zulassung
Menge: 500,000 St

**1.4.5 Selbstschneid. Vollgewindeschrauben liefern, bis 8 x 260**
Lieferung von selbstschneidenden Vollgewindeschrauben
gemäß ETA (European Technical Assessment - Europäisch
technische Bewertung);
In der Kalkulation sind Dimensionen bis 8 x 260 zu
berücksichtigen.

Liefern und Einbau nach Zulassung
Menge: 200,000 St

**1.4.6 Selbstschneid Vollgewindeschrauben liefern, bis 8 x 340**
Lieferung von selbstschneidenden Vollgewindeschrauben
gemäß ETA (European Technical Assessment - Europäisch
technische Bewertung);
In der Kalkulation sind Dimensionen bis 8 x 340 zu
berücksichtigen.

Liefern und Einbau nach Zulassung
Menge: 400,000 St

**1.4.7 Winkelverbinder mit Rippen 88x88x65, t 2 mm**
Winkelverbinder mit Rippen 88x88x65, t = 2 mm
inkl. der vollständige Vernagelung mit Kammnägeln n. Zulassung
Menge: 50,000 St

**1.4.8 Winkelverbinder mit Rippen 105x105x90, t 2mm**
Winkelverbinder mit Rippen 105x105x90, t = 2mm
inkl. der vollständige Vernagelung mit Kammnägeln n. Zulassung
Menge: 150,000 St

**1.4.9 Betonanker Stahl verzinkt M10-100**
Betonanker, Stahl verzinkt, verz. M10-100, liefern und nach bauaufs. Zulassung einbauen, einschl. Herstellen der Bohrung in STB, aussaugen, Dübel verkleben
Menge: 30,000 St

**1.4.10 Betonanker Stahl verzinkt M12-100**
Betonanker, Stahl verzinkt, verz M12-100, liefern und nach bauaufs. Zulassung einbauen, einschl. Herstellen der Bohrung in STB, aussaugen, Dübel verkleben
Menge: 160,000 St

**1.4.11 Betonanker Stahl verzinkt M12-160**
Betonanker, Stahl verzinkt, verz M12-160, liefern und nach bauaufs. Zulassung einbauen, einschl. Herstellen der Bohrung in STB, aussaugen, Dübel verkleben
Menge: 110,000 St

**1.4.12 Stabdübel beidseitig gefast Stahl niro Durchm. 8mm L 80-120mm**
STLB-Bau 2023-10 016
Stabdübel, beidseitig gefast, aus nichtrostendem Stahl, Durchmesser 8 mm, Länge über 80 bis 120 mm, für Blattstoß, einschl. Bohrung in Holz und Stahl, mehrschnittig, durch ein Stahlblech, Dicke 2 mm.
Menge: 100,000 St

**1.4.13 Stabdübel beidseitig gefast Stahl niro Durchm. 10mm L 120-170mm**
STLB-Bau 2023-10 016
Stabdübel, beidseitig gefast, aus nichtrostendem Stahl, Durchmesser 10 mm, Länge über 120 bis 170 mm, für Blattstoß, einschl. Bohrung in Holz und Stahl, mehrschnittig, durch ein Stahlblech, Dicke 2 mm.
Menge: 100,000 St

**1.4.14 Anschweißteil, Stabdübelblech, Stegpl. bis 2kg, D bis 5mm, 13-16Bohrungen**
STLB-Bau 2023-10 016
Anschweißteil aus Flachstahl, als Stabdübelblech, Stegplatte, Einzelgewicht bis 2 kg, Dicke bis 5 mm, 13 bis 16 Bohrungen, aus Stahl, verzinkt.
Menge: 10,000 St

**1.4.15 Anschweißteil, Stabdübelblech, Stegpl. 2-3kg, D bis 5mm, 17-20 Bohrungen**
STLB-Bau 2023-10 016
Anschweißteil aus Flachstahl, als Stabdübelblech, Stegplatte, Einzelgewicht über 2 bis 3 kg, Dicke bis 5 mm, 17 bis 20 Bohrungen, aus Stahl, verzinkt, aus 2 Stahlteilen verschweißt.
Menge: 10,000 St

**1.4.16 Wechselung Sparren**
STLB-Bau 2023-10 016
Wechselung an Sparren.
Menge: 1,000 St

**1.4.17 Wechselung Balken**
STLB-Bau 2023-10 016
Wechselung an Balken.
Menge: 1,000 St

**1.4.18 Einfacher Versatz Balken**
STLB-Bau 2023-10 016
Einfacher Versatz an Balken.
Menge: 100,000 St

**1.4.19 Sackbohrung**
Sackbohrung, d = 20 bis 40mm, herstellen,
für Versenken von Schraubköpfen im Holz
Menge: 1000,000 St

**1.4.20 Verstöpselung mit Querholzdübel**
Verstöpselung mit Querholzdübel, Holzart Lärche,
zur Abdeckung von Schraubköpfen in Sackbohrung herstellen,
einleimen und oberflächengleich überschleifen.
Menge: 200,000 St

#### Unbenannt 1.5 Liefern, Verlegen sonstige Bauteile und Dämmschichten

**1.5.1 Furnierschichtholzplatten liefern/ einbauen, zw. Sparren**
Einzelstücke aus
Furnierschichtholz DIN EN 14374, Furnierlagen längsparallel, liefern und zwischen den Dachsparren einbauen,

Holzarten Fichte oder Kiefer,
Nutzungsklasse 3 DIN EN 1995-1-1, Gebrauchsklasse 0 DIN 68800-1, ohne chemischen Holzschutz, Oberfläche ungeschliffen,

Einzelstücke mit Länge ca. 68cm, Breite ca. 25cm, Dicke 25mm,
einseitig mit Schrägschnitt im Winkel der Dachneigung,
Anzahl 78 St,

Einbau als Abtrennung des Zwischenraumes zw. den Sparren, Rahmholzbalken und Dachschalung, konstruktiv,

verdeckte Befestigung an Sparren mit Winkelverbindern o.ä. nach Wahl des AN, genagelt oder geschraubt,

Ausführung gem.
Detail V.2a in Plan -.060

Abrechnung / St,
inkl. Zuschnitt und sämtl. Verbund- / Befestigungsmittel
Menge: 78,000 St

**1.5.2 Liefern/ verlegen Hartholz-Platten, 20/22cm**
Liefern und einbauen / verlegen Hartholzplatten
als Zwischenlage und Höhenausgleich unter Deckenbalken,

Einzelabmessungen ca. 20/22cm
Dicke nach Rohbauloeranz varrierend ca.10-30mm

Ausführung gem. Schnitt A und Teilgrundriss in Holzbauplan ST003

Abrechnung / St,
inkl. der Verdübelung / Befestigung auf STB-Wandkrone zur Lagesicherung
Menge: 156,000 St

**1.5.3 Liefern/ verlegen Trennplatte, d 20mm**
Trennplatte unter Decken- und Zwischenbalken zum Fugenverschluss auf Mauerkrone der Außenwand liefern, zuschneiden und verlegen

Mineralfaser-Trennplatte, Schichtstärke ca. 20mm,
Einzelmaße ca. 56/53cm,
Zuschnitt und horizontaler Einbau auf Mauerkrone der STB-Außenwand zur Verfüllung der Fuge zw. Deckenbalkenbalken und Mauerkrone,

die Trennplatten sind zwischen den Auflagerplatten der Deckenbalken so zu verlegen, dass sie gegenüber der Außenkante der Balken beidseitig 2cm zurück stehen, sämtliche Überstände sind zurückzuschneiden,

Wärmeleitfähigkeit
Nennwert 0,038 W/mK
Bemessungswert 0,040 W/mK
Wasserleitdiffusionswiderstand 1

Fabrikat, z.B. ROCKWOOL Splittrock, o. glw.
Ausführung gem. Detail V.1 in Plan -.060a

Abrechnung nach Fläche /m2
Menge: 34,000 m2

**1.5.4 Abdeckung Kabelkanal, KVH, 2,5/12cm, Sichtqualität liefern/ einbauen**
Konstruktionsvollholz, sichtbar, liefern und einbauen,
Holzart Lärche, Farbkernholz,
Einsatz für Nutzungsklasse 3 DIN EN 1995-1-1,
ohne chemischen Holzschutz, Sichtqualität,

Einzelstücke mit Länge ca. 68cm, Breite 12cm, Dicke 25mm
Anzahl 25 Stk,

Einbau über Kopf, als horizontale Abdeckung des Hohlraums für Kabelzu zw. Rahmholzbalken und Fassade, konstruktiv.

Verdeckte Befestigung an Rahmholzbalken, Verschraubung von unten mit Senkschrauben, Farbe schwarz

Ausführung gem.
Detail V.2b in Plan -.060

Abrechnung / St
inkl. Zuschnitt und sämtl. Verbund- / Befestigungsmittel
Menge: 25,000 St

**1.5.5 Traufbohle liefern und verlegen, KVH, 250/35**
Traufbohle liefern, zuschneiden und einbauen / verlegen

Konstruktionsvollholz, Querschnitt b/h = 250/35mm
Gebrauchsklasse 3.1 DIN 68800-1
Ausführung als Traufbohle, Befestigung auf Sparren genagelt oder geschraubt,

inkl. Zuschnitt und sämtl. Verbund- / Befestigungsmittel

Ausführung gem.
Holzbauplan ST007, Schnitt A und C,
Plan 059 und Plan 060, Detail V.2

Ausführung nach
Plan 059 und Plan 060, Detail V.2

Abrechnung nach Länge /m
Menge: 60,000 m

**1.5.6 Liefern/ verlegen Keilbohle, 200/30-50 Vollholz NH C34 Lärche**
Keilbohle für Ausbildung Dachkante Ortgang
liefern, zuschneiden und einbauen / verlegen
Querschnitt b/h = 200/30-50mm
Konstruktionsvollholz, nicht sichtbar, Holzart Kiefer oder Lärche
Gebrauchsklasse 3.1

Befestigung auf Dachschalung, genagelt,
inkl. Zuschnitt und sämtl. Verbund- / Befestigungsmittel

Ausführung gem. Detailschnitt in Plan 059
Abrechnung nach Länge /m
Menge: 23,000 m

**1.5.7 Liefern/ verlegen Zwischendämmung Dachsparren 180mm**
Zwischendämmung Dachsparren 180mm liefern, zuschneiden  und einbauen / verlegen

Holzfaser-Dämmmatten
Schichthöhe 180mm, 2-lagig 100mm + 80mm
diffusionsoffen, feuchtigkeitsregulierend

Wärmeleitfähigkeit
Nennwert 0,036 W/mK
Bemessungswert 0,038 W/mK
Wasserleitdiffusionswiderstand 2

Richtfabrikat, AGEPLAN Flex, o. glw.

Abrechnung nach Fläche /m2 der 2-lagigen Schichthöhe
Menge: 285,000 m2

**1.5.8 Liefern/ verlegen Zwischendämmung Randbalken 280mm**
Zwischendämmung der Decken-Randbalken Schichtdicke 280mm,
Liefern, zuschneiden  und einbauen / verlegen

Holzfaser-Dämmmatten
Schichthöhe 280mm, 2-lagig, aus 2 x 140mm
Zuschnitt und Einbau im Zwischenraum der Deckenbalken und Zwischenbalken über STB-Außenwand,
Einzelmaße der auszufüllenden Hohlräume
b/l/h = ca. 37 / 66 / 28cm

Wärmeleitfähigkeit
Nennwert 0,036 W/mK
Bemessungswert 0,038 W/mK
Wasserleitdiffusionswiderstand 2

Richtfabrikat, AGEPLAN Flex, o. glw.
Ausführung gem. Detail V.1 in Plan -.060a

Abrechnung nach Fläche /m2 für die 2-lagige Schichthöhe
Menge: 23,000 m2

#### Unbenannt 1.6 Musterstücke Holzbau

**1.6.1 Musterstück, Eckstück Stütze/Deckenbalken**
Musterstück, als Teilstück
Anschluss Stütze / Deckenbalken,
mit Darstellung der Profilquerschnitte und der Holzverbindungen
gem. Detail V-Schnitt in Plan 059

Höhe / Breite ca. 60/60cm
Menge: 1,000 St

**1.6.2 Musterstück, Rahmholzbalken mit Eckstoß/ Stütze**
Musterstück, als Teilstück
Rahmholzbalken mit Anschluss Eckstütze und Gurtprofil
mit Darstellung der Profilquerschnitte und der Holzverbindungen
gem. Detail V-Schnitt und Teilansicht in Plan 059

Höhe / Breite / Tiefe  ca. 60/60/60cm
Menge: 1,000 St

#### Unbenannt 1.7 HVB-Decke, Schal + Betonarbeiten

**1.7.1 Liefern/ verlegen Deckenschalung HVB-Decke**
Deckenschalung für HVB-Decke liefern, zuschneiden und
auf Decken- und Randbalken einbauen / verlegen,
Brettschalung n. stat. Erfordernis auf Deckenbalken genagelt oder verschraubt.
Brettschalung sägerau, d=20mm
Brettbreite 18-24cm
Holzschalung verbleibt und wird nicht zurückgebaut (verlorene Schalung)
Menge: 250,000 m

**1.7.2 Liefern/ Einbau Verbindungsmittel HVB-Decke**
Liefern und Einbau der Holzverbinder für Holz-Beton-Verbunddecke,
gem, Ausführungsstatik und Wahl des AN.

Einbau der Holzverbinder nach allg. Zulassung der vom AN gewählten Verbindungsmittel. Die Bemessung nach EN 1995, Eurocode 5, ist Leistung des AN und in Pos. 1.1.3 anzubieten.

Nach Vorstatik sind je Deckenbalken ca. 172 Verbinder des Typs SFS-VB-48-7,5x165 (Fa. SFSintec) erforderlich.

Abrechnung je m / Deckenbalken
Menge: 360,000 m

**1.7.3 Liefern/ verlegen Randschalung HBV-Decke, Längsseiten**
Deckenrandschalung der HBV-Decke an den Längsseiten
liefern, zuschneiden, einbauen und nach Aushärtung der Verfüllung wieder abbauen, entsorgen.

Ausführung als Balken ca 15/20 oder als Schalbrett mit Abstützung an den Stützen der Holzkonstruktion,

Abrechnung je m Randschalung
inkl. sämtlicher Befestigungs- und Trennmittel,
inkl. Vorarbeiten und Nachbearbeitungen der Deckenkante nach Ausschalung
Menge: 60,000 m

**1.7.4 Liefern/ verlegen Randschalung HBV-Decke, Treppenöffnung**
Deckenrandschalung der HBV-Decke an den offenen Deckenkanten der Treppenöffnung herstellen, vorhalten und nach Aushärtung der Verfüllung wieder abbauen, entsorgen.

Ausführung als Schalbrett, mit Abstützung gegen die aufgehende STB-Innenwnand. Die Deckenkante ist massgenau, parralale zu den Deckenrandbalken gem. Detail herzustellen. Nach Ausschalung sind die Deckenkanten n. Erfordernis nachzuarbeiten, bis die Deckenkante durchlaufend um 25mm zur Außenkante der Deckenbalken zurück steht.

Abrechnung je m Randschalung
inkl. sämtlicher Befestigungs- und Trennmittel,
inkl. Vorarbeiten und Nachbearbeitungen der Deckenkante nach Ausschalung

Ausführung nach Detail in Plan Nr. -.100
Menge: 11,000 m

**1.7.5 Deckenausparung HBV-Decke, 110/30 - H/L**
Deckenaussparung in HVB-Decke herstellen
mit Randschalung auf Holzschalung herstellen

Querschnitt der Aussparung
l/b = 110/30
Menge: 1,000 St

**1.7.6 Deckendurchbruch HBV-Decke 0,01 - 0,05 m²**
Deckendurchbruch in HVB-Decke herstellen,
Querschnitt:  0,01 - 0,05 m²
Menge: 5,000 St

**1.7.7 Ortbeton HBV-Decke**
Ortbeton, bewehrt für Holz-Beton-Verbunddecke
Einbau auf Holzschalung über Deckenbalken 10/28
Holzschalung verbleibt und wird nicht zurückgebaut (verlorene Schalung)

Beton liefern, nach Bewehrung einbauen, Inkl. Trennlage, überlappend verlegt.
Einbau horizontal, geglättet mit erhöhten Anforderungen an die Ebenheit.

Beton: C25/30  XC1
Schichtdicke 8 cm

Ausführung Decke über EG

Incl. sämtlicher notwendiger Vor- und Nacharbeiten,
sowie der erforderlichen Schutzmaßnahmen und der Abdichtungen der einzelnen, vom AN gewählten Arbeitsfugen

Abrechnung /m2 der Deckenfläche
Menge: 250,000 m2

**1.7.8 Stabstahl für HBV-Decke ø 6-12 mm**
Betonstahlmatten und Betonstabstahl, gütegeschützt nach
DIN 488
in Abmessungen / Geometrien nach Angabe Statik.
Stabstahl ø 6-12 mm - BSt 500 A
Betonstabstahl B500A in verschiedenen Durchmessern und Längen für Bauteile aus Ortbeton liefern, schneiden, biegen, verlegen und flechten inkl. Einbau von Bindedraht und Abstandhaltern

Verlegen nach den Bewehrungsplänen.
Abrechnung nach den Stahllisten des Statikers.
Menge: 2,000 t

#### Unbenannt 1.8 Innentreppe SH

**1.8.1 Werk- und Montageplanung (WMP) Innentreppe**
Erstellen der Werk- und Montageplanung mit
Werkstattzeichnungen und Ausführungsstatik für die Innentreppen der Nachfolgeposition, die über die gemäß VOB/C als Nebenleistung zu erbringenden Zeichnungen hinausgehen.

Die Werkstattplanung beinhaltet:
- Darstellung der kompletten Konstruktion, mind. im Maßstab 1:50
- Detaildarstellung der Knotenpunkte, Montagestöße, Verbindungen und Auflager
- Ausführungsstatik, Bemessung und stat. Nachweis alle satisch relevanten Bauteile und Verbindungen
- Abstimmung mit Architekt, Statik und Bauüberwachung, einschl. Prüfläufe, Überarbeitung nach Bedarf bis Freigabe
- Einreichen und Einholen der erforderlichen Genehmigungen beim Prüfstatiker, bis zur Genehmigung und Freigabe

Die für die Gestaltung relevanten Anforderungen gem.  Baubeschreibungen und Vorgaben der Detailplanung in
Plan- Nr. -.100 sind mit der Werkstattplanung zu erfüllen.

Als Arbeitsgrundlage werden dem AN die Pläne des Architekten als dwg. zur Verwendung übergeben.

Die Einbaumaße Rohbaukonstruktion sind als Nebenleistung durch den AN eigenverantwortlich zu prüfen. Abweichungen zu den Planungsmaßen aufgrund von Bautoleranzen sind vorab der Bauleitung anzuzeigen und in der WMP zu berücksichtigen.

Die Werkstattpläne sind beim AG in 1-fach in Papierform und im Dateiformat (pdf) zur Prüfung einzureichen. Etwaige Korrekturen sind vom AN einzuarbeiten.

Vom AG freigegebene Pläne mit eingearbeiteten Korrekturen sind 2-fach in Papierform sowie in Dateiform ( dwg / dxf und pdf.) zu übergeben.
Menge: 1,000 St

**1.8.2 Innentreppe Holzkonstruktion**
Innentreppe als Holzkonstruktion
mit 2 Treppenläufen und einem Zwischenpodest, Verlauf gerade,
Liefern, Herstellen und Einbauen

Treppenlauf 1: 15 Stg 17,3/30
Treppenlauf 2: 6 Stg 17,3/30
Zwischenpodest: b/l 1,30m x 1,20m

Breite der Treppe: 1,30m = li. Einbaumaß
Läge der Treppe, gesamt: ca. 7,60m incl. Podest

Konstruktion der Treppe bestehen aus:
- tragende Treppenwangen aus Furnier-Mehrschichtplatte 60/320mm (z.B. Kerto), mit sägezahnartigem Zuschnitt für Stufenauflage gem. Zeichnung
- tragende Stufenbretter, Trittstufen aus Furnier-Mehrschichtplatte mit Trapez-Zuschnitt im Querschnitt, d=45mm (z.B. Kerto)
- Tragendes Brett für Podest, d=45mm, baugleich wie Stufenbrett

Ausführung:
Die Auflager sind verdeckt, äußerlich nicht sichtbar zwischen den Wangen im Bodenaufbau auszuführen:
- Auflager unten, verdeckt im Bodenaufbau, mit Stahl-Konsolen auf STB-Bodenplatte, oder in Bauart nach Wahl des AN
- Auflager oben, verdeckt im Bodenaufbau, auf Stahl-Konsolen auf HBV-Decke über Deckenbalken, oder in Bauart nach Wahl des AN

Die Befestigung der tragenden Seitenwangen erfolgt
einseitig an Quer- und Diagonalbalken 14/14,
sowie einseitig an STB-Innenwand mittel Betonanker,
Befestigungsankler nach Statik, Abstand jeweils max. 50cm,

Die Treppenanlage ist für den geplanten Stufenbelag aus Parkettdielen vorzurichten, Schichtdicke 30mm
Der Stufenbelag für Tritt- und Setzstufen wird bauseits mit den Parkettarbeiten ausgeführt, und ist nicht Inhalt des Leistungsumfangs des AN.

Für die Treppenkonstruktion ist eine Werk- und Montageplanung (WMP) zu erstellen. Die WMP ist in Pos. 1.1.1.3 zu kalkulieren.

Ausführung gem. Plan-Nr. -.100, Innentreppe

Abrechnung / St
für die gesamte Konstruktion, inkl. der Auflager oben und unten
Menge: 1,000 St

#### Unbenannt 1.9 Unterdach, Abdichtungsbahn

**1.9.1 Unterdachbahn, regensicher, einlagig, diffusionsoffen**
Unterdach, regensicher, nach Dachdeckerfachregeln (ZVDH), einlagig verlegt, aus diffusionsoffener Unterdachbahn, Sd-Wert ca. 0,02, nahtgefügte Unterdeckung (Klasse 2 gemäß Merkblatt für Unterdächer, Unterdeckungen und Unterspannungen des ZVDH), DIN EN 13859-1, lose verlegen, mechanisch befestigen, auf Schalung aus Holzwerkstoff.

Die Vordeckung dient als Regensicherung und
Unterdeckbahn und bildet die Vorleistung für das Gewerk Dachdecker. Die endgültigen Anschlüsse an aufgehende Bauteile, Firste, Traufe, Ortgang, Rinnen etc. erfolgen durch den Dachdecker, die Unterdeckbahn ist entsprechend vorzuhalten und anzulegen.
Menge: 340,000 m2

#### Unbenannt 1.10 Schützen / Beräumen

**1.10.1 Konzept für Witterungsschutz erstellen**
Erstellen eines umfänglichen Konzeptes zum Schutz bereits eingebauter Holzkonstruktionen des AN vor Schädigungen durch Witterungseinflüsse

Im Schutzkonzept sind insbesondere zu berücksichtigen:

- Einflüsse durch Wind und Regen
- Zwischenbauzustände
- Schutz während der Betonarbeiten der HBV-Verbunddecke
- Transportwege und Zugänglichkeit für die eigenen Arbeiten
- Änderungen der Bauzustände während der Bauausführung
- Schutz der fertiggestellten Konstruktionen des AN bis zur Abnahme

Das Schutzkonzept ist in Textform zu erstellen, ergänzt durch Zeichnungen und Skizzen, erstellt auf Grundlage der übergebenen Bauplänen, Details und / oder den Werkstattplänen des AN.
Es ist vor Montagebeginn einzureichen, mit dem AG und BÜ abzustimmen und nach Baufortschritt und Bedarf fortzuschreiben.

Erwartet werden Schutzmaßnahmen durch gewebeverstärkte Planen zum Schutz von flächigen Bauteilen (z.B. Fassade Dach)
sowie Schutz der Längenbauteile, Deckenträger, Stützen, Balken etc. durch sturmsichere Folien, fest mit dem Bauteil verbunden.

Abrechnung / St für das Erstellen des Schutzkonzeptes
Menge: 1,000 St

**1.10.2 Witterungsschutz gem. Schutzkonzept einrichten**
Witterungsschutz gem. Schutzkonzept des AN  nach Baufortschritt einrichten.

Abrechnung / St
anteilig nach Baufortschritt
Menge: 1,000 St

**1.10.3 Witterungsschutz gem. Schutzkonzept vorhalten, umbauen**
Witterungsschutz gem. Schutzkonzept des AN vorhalten, nach Baufortschritt umbauen und ergänzen.
Vorhaltezeit ca. 4 Monate

Abrechnung / St
anteilig nach Baufortschritt
Menge: 18,000 StWo

**1.10.4 Witterungsschutz gem. Schutzkonzept rückbauen**
Witterungsschutz gem. Schutzkonzept des AN nach Baufortschritt bzw. auf Abruf räumen.

Abrechnung / St
Beendigung
Menge: 1,000 St

#### Unbenannt 1.11 Stundenlohnarbeiten

*Hinweis: Hinweise Stundenlohnarbeiten*
Zum Stundenlohnnachweis sind Arbeiten nur auf besondere
Anordnung des AG auszuführen.

Anzubieten sind Stundenlohnverrechnungssätze für folgende Arbeitskräfte-Gruppen:
- Fachkräfte (z.B. Gesellen, Baufacharbeiter, Monteure)
- Hilfskräfte (z.B. Ungelernte, Angelernte, Auszubildende, Helfer)

Der Verrechnungssatz für die jeweilige Arbeitskraft umfasst sämtliche Aufwendungen, wie Lohn- und Gehaltskosten, Lohn- und Gehaltsnebenkosten, Zuschläge, lohngebundene und lohnunabhängige Kosten, sonstige Sozialkosten, Gemeinkosten, Wagnis und Gewinn.

In die Verrechnungssätze sind die Lohn- und Gehaltskosten für die An- und Abfahrtszeiten einzurechnen. Sie werden nicht gesondert vergütet. In den Stundenlohnzetteln sind nur die auf de Baustelle anfallenden Stunden anzugeben, nicht aber die Wegezeiten.

**1.11.1 Stundenlohnarbeiten Fachkräfte**
Stundenlohn Fachkräfte für eventuell erforderliche Arbeiten, die nicht im Leistungsverzeichnis erfasst sind und gegen Nachweis nur auf ausdrückliche Anweisung der Bauüberwachung zur Ausführung kommen.
Menge: 10,000 Std

**1.11.2 Stundenlohnarbeiten Hilfskräfte**
Stundenlohn Hilfskräfte für eventuell erforderliche Arbeiten, die nicht im Leistungsverzeichnis erfasst sind und gegen Nachweis nur auf ausdrückliche Anweisung der Bauüberwachung zur Ausführung kommen.
Menge: 20,000 Std

### Unbenannt 2 Titel 2 Holzbauarbeiten - BW-Nord

*Hinweis: Baubeschreibung 2 - Holztragwerk BW-Nord*
Das Bauwerk-Nord ist geplant als 1-geschossiges, ebenerdig liegendes Ergänzungsgebäude für Nebennutzungen, Tragwerk aus Holz, Flachdach mit Dachbegrünung, ohne Aufenthaltsflächen, im Teilbereich beheizt, sonst unbeheizt.

Die Holzbauarbeiten sind Außenbereich auszuführen.

Breite der Gesamtkonstruktion: ca. 4,20m
Länge der Gesamtkonstruktion: ca. 12,88m
Höhe der Gesamtkonstruktion, ab OK Bodenplatte: ca. 4,00m

Das Holztragwerk ist als sichtbare Holzkonstruktion geplant. Entsprechend sorgfältig sind die Holzverbindungen auszuführen. Holzverbindungen im sichtbarem Bereich sind grundsätzlich verdeckt, (äußerlich nicht sichtbar) auszubilden.

wesentliche Teile der Tragkonstruktion sind (u.a).:
- Flachdachdecke mit 1-seitiger Auskragung, Furnierschichtholzplatte auf Trägerlage 8/22 cm, einseitig ca. 2,30m auskragend
- Rahmholz-Balken mit Kragträger und Attikaprofil, zusammengefügt aus BSH und KVH
- Stützen, Querschnitte varrierend, 8/8, 8/16, 8/24
- Aussteifende Schalung aus Furnierschichtholz

#### Unbenannt 2.1 Holztragwerk BW-N - Vorbereitende Maßnahmen

**2.1.1 Baustelle/ Hebezeug einrichten, vorhalten und räumen - Titel 2 - BW-N**
Baustelle für sämtliche in der Leistungsbeschreibung aufgeführten Leistungen des Titel 2 für die Montagearbeiten BW-N einrichten, vorhalten und räumen.

Zur Baustelleneinrichtung gehören die, über die Nebenleistung gem. DIN 18299 hinausgehenden, aber zur fach- und fristgerechten Durchführung notwendigen Geräte und Maschinen, Werkzeuge, Hebezeuge, Arbeits- / Schutzgerüste, Sicherheitsausrüstung, Aufenthalts- und Gerätecontainer sofern erforderlich, sonstige Arbeits- und Hilfsmittel.

Das Hebezeug für die Ausführung des AN beinhaltet sämtl. für die Montage im Außenraum und im Gebäudeinneren benötigten Geräte (z. B. Mobilkran, Hubwagen, Flaschenzüge, sonst.) Ein Baukran wird seitens des AG nicht gestellt.

Die Einzelstandzeiten und jeweiligen Arbeitsunterbrechungen
sind gemäß Montagekonzept des AN zu berücksichtigen.

Nach Beendigung der eigenen Arbeiten ist die Baustelleneinrichtung vollständig zu räumen. Alle benutzten Räumlichkeiten, Freiflächen und Wege, Straßen sind nach Abschluß der Arbeiten dem ursprünglichen Zustand entsprechend wieder herzurichten und zu reinigen.

Abrechnung erfolgt anteilig nach Baufortschritt.
Menge: 1,000 St

**2.1.3 Werk - und Montageplanung, Holztragwerk BW-Nord**
Erstellen der Werk- und Montageplanung mit
Werkstattzeichnungen und Ausführungsstatik für alle Positionen im Titel 2 BW-N, beschriebenen Konstruktionen des AN, die über die gemäß VOB/C als Nebenleistung zu erbringenden Zeichnungen hinausgehen.

Die Werkstattplanung beinhaltet:
- Darstellung der kompletten Konstruktion, mind. im Maßstab 1:50
- Detaildarstellung sämtliche Knotenpunkte, Montagestöße, Verbindungen und Auflager
- Ausführungsstatik, Bemessung und stat. Nachweis sämtlicher Holzverbindungen, gem. Zulassung
- Abstimmung mit dem Architekten, Statik und Bauüberwachung, einschl. Prüfläufe, Überarbeitung nach Bedarf bis Freigabe
- Einreichen und Einholen der erforderlichen Genehmigungen beim Prüfstatiker, bis zur Genehmigung und Freigabe
- statischer Nachweis der Holz-Beton-Verbunddecke, Einholen der Freigabe durch den Prüfingenieur
- Profillisten

Die für die Gestaltung relevanten Anforderungen gem. der Baubeschreibungen und Vorgaben der Detailplanung sind mit der Werkstattplanung zu erfüllen.

Als Arbeitsgrundlage werden dem AN die Holzbaupläne des Statikers, sowie Ausführungspläne und Objektpläne des Architekten als dwg. zur Verwendung übergeben.

Für die Werkstattplanung ist durch den AN ein Aufmaß aller Bauteile der bauseitigen Rohbaukonstruktion zu erstellen, soweit für die Maßhaltigkeit der Konstruktion des AN erforderlich. Diese Leistung ist Bestandteil der Werkstattplanung und wird nicht gesondert vergütet.

Die Werkstattpläne mit Profillisten zur Abrechnung, einschl. Aufmassdokumente, sind beim AG 1-fach in Papierform und im Dateiformat (pdf) zur Prüfung einzureichen. Etwaige Korrekturen sind vom AN einzuarbeiten.

Vom AG freigegebene Pläne mit eingearbeiteten Korrekturen sind 2-fach in Papierform sowie in Dateiform (dwg / dxf und pdf.) zu übergeben.
Menge: 1,000 St

#### Unbenannt 2.2 Holztragwerk BW-Nord - Bauholz liefern

**2.2.1 KVH-SI liefern, Lärche FKH C24, gehobelt, gefast, B 8cm H 22cm L bis 6m**
Konstruktionsvollholz, sichtbar, nur liefern, Holzart Lärche, Farbkernholz, Gebrauchsklasse 3.1 DIN 68800-1, ohne chemischen Holzschutz, Festigkeitsklasse C 24 DIN EN 338, Sortierklasse S 10 DIN 4074-1, Baumkante nicht zulässig, lose Äste und Ausfalläste nicht zulässig, vereinzelt angeschlagene Äste oder Astteile von Ästen bis 20 mm Durchmesser sind zulässig, Ästigkeit bis 2/5 und nicht über 70 mm, Rissbreite bis 3 % der jeweiligen Querschnittsseite und nicht mehr als 6 mm, Breite der Harzgallen bis 5 mm, Verfärbungen und Insektenbefall nicht zulässig, herzgetrennt DIN 68365, mittlere Holzfeuchte 15 % (+/- 3 %), allseitig auf Fertigmaß gehobelt und gefast, zulässige Abweichung vom Querschnitt +/- 1 mm, für:

- Längsträger und Füllholz 8/22, 8 Stk, Einzellänge bis 10m
- Querträger, 8/22, 8/16 und 16/16, 5 Stk, Einzellänge bis 4
- Stützen 8/24, 21 Stk, Einzellängen bis 3m
- Stützen 8/16, 25 Stk, Einzellängen bis 3m,
- Attikaprofil mit konischem Zuschnitt, 2 Stk, Einzellängen
 bis 13m,
- Attikaprofil mit konischem Zuschnitt, 2 Stk, Einzellängen
 bis 4,5m,
- Schwellenprofil 12/8, Gesamtlänge ca. 34m

Querschnitten, gem. Profilzeichnungen im Plan Nr. -.120

Ausführung gem. Werkplan Nr. -.029
und
Profilschnitte gem. Detailplan Nr. -.120
sowie Statik und Baubeschreibung 2
Menge: 5,000 m3

**2.2.2 Zulage zu KVH liefern, Lärche, FKH für Sonderzuschnitt konisch**
Zulage zur Lieferung KVH der Vorposition für
Sonderzuschnitt Attikaprofil mit konischem Querschnitt

Profilbreite 18 cm, Profilhöhe 8 bis 10 cm
Zuschnitt in Längsrichtung des Profils
Menge: 25,000 m

**2.2.3 BSH liefern, Lärche FKH GL24h, Sichtqualität, B 8-12cm H 30cm L bis 12,55m**
Brettschichtholz nur liefern, Holzart Lärche, Farbkernholz, Nutzungsklasse 3 DIN EN 1995-1-1, Gebrauchsklasse 3.1 DIN 68800-1, ohne chemischen Holzschutz, Festigkeitsklasse GL 24h DIN EN 14080, Oberfläche Sichtqualität (gehobelt, Bläue und Rotstreifigkeit auf 10 % der Oberfläche und fest verwachsene Äste zulässig, Ausfalläste ab Durchmesser 20 mm werden ersetzt), Lamellendicke max. 35 mm, Fugenfarbe hell,
Breite 12 bis 21 cm, Höhe 10 bis 12 cm, , für Dachkonstruktion, Ausführung gemäß Zeichnung und Einzelbeschreibung.

Kragträger, 2 Stk, b/h 8/30cm, bis 12,55m
Querträger, 1 Stk, b/h 8/30cm, bis bis 4m
Querträger, 1 Stk, b/h 12/30cm, Einzellänge bis 4m

Ausführung nach Werkplan Nr. -.029
und
Profilschnitte in Detailplan Nr. -.120
Baubeschreibung 2
Menge: 1,000 m3

**2.2.4 Furnierschichtholz liefern, Nadelholz D 21mm**
Furnierschichtholz DIN EN 14374, Furnierlagen längsparallel, mit allgemeiner bauaufsichtlicher Zulassung, nur liefern,

Holzarten Fichte oder Kiefer,
geeignet für aussteifende Konstruktion als Dachscheibe und Wandscheibe
Nutzungsklasse 3 DIN EN 1995-1-1, Gebrauchsklasse 0
DIN 68800-1,
ohne chemischen Holzschutz, Oberfläche ungeschliffen,

Dicke mind. 21 mm, Einzellänge bis ca.4.00m, in max. Breitengrößen

Mindest-Biegefestigkeit - flachkant, parallel zur Faser des Furnierschichtholzes (fm,0,flat,k) 48 N/mm2,
Anteil der Zusatzstoffe 56 kg/m³ Rohdichte 480-580 kg/m³
Brandverhalten D-s2,d0 nach DIN 14374,
die Vorlage einer Leistungserklärung als Bestandteil des CE-Zeichens ist erforderlich.

Abrechnung / m2
Menge: 150,000 m2

#### Unbenannt 2.3 Holztragwerk BW-N - Bauholz abbinden / einbauen

*Hinweis: Hinweise: Ausführung/ Abrechnung im Titel Abbinden / Einbau*
Die Hinweise zur Ausführung und Abrechnung
im Titel 1.1.3 (Holztragwerk SH - Bauholz abbinden / einbauen)
sind zu beachten und gelten gleichermaßen auch für die nachfolgenden Abbund-Positionen für das Bauteil Bauwerk-Nord

**2.3.1 Abbinden/ Aufstellen KVH-SI Lärche, Längs-/ Querträger**
Abbinden und Aufstellen oder Verlegen des Konstruktionsvollholz, sichtbar, Holzart Lärche, Trägerlage der Dachkonstruktion, Flachdach, Anschlüsse zimmermannsmäßig, Ausführung gemäß Zeichnung und Einzelbeschreibung, alle Anschlüsse sind verdeckt auszuführen,
- Längsträger und Füllholz 8/22, Einzellänge bis 10m, 8 St
- Querträger, 8/22, 8/16 und 16/16, Einzellänge bis 4m, 5 St

Auflager auf Stützen aus KVH,
Anschluss an Randträger auf Giebelseite und an Querträger aus BSH 12/30
Verbindungen mit Stirnholzverbindern nach Statik,

Ausführung nach Werkplan Nr. -.029
und
Profilschnitte in Detailplan Nr. -.120
sowie Baubeschreibung 2
Menge: 95,000 m

**2.3.2 Abbinden/ Aufstellen BSH Lärche FKH, B 12cm H 30cm L bis 4m, Querträger**
Abbinden und Aufstellen oder Verlegen des Brettschichtholzes, Holzart Lärche, Farbkernholz, Oberfläche Sichtqualität (gehobelt, Bläue und Rotstreifigkeit auf 10 % der Oberfläche und fest verwachsene Äste zulässig, Ausfalläste ab Durchmesser 20 mm werden ersetzt), Querträger, Anschlüsse zimmermannsmäßig, Ausführung gemäß Zeichnung und Einzelbeschreibung,
Querträger b/h = 12/30cm, Länge ca. 3,70m, 1 St
Querträger b/h = 10/30cm, Länge ca. 3,70m, 1 St
Anschluss an Kragträger der Längsseiten,

Verbindungen mit Hirnholzverbindern nach Statik

Ausführung nach Werkplan Nr. -.029
und
Profilschnitte in Detailplan Nr. -.120
sowie Statik und Baubeschreibung 2
Menge: 8,000 m

**2.3.3 Abbinden/ Aufstellen BSH Lärche FKH, B 8cm H 30cm L bis 12,55m, Kragträger**
Abbinden und Aufstellen oder Verlegen des Brettschichtholzes, Holzart Lärche, Farbkernholz, Oberfläche Sichtqualität (gehobelt, Bläue und Rotstreifigkeit auf 10 % der Oberfläche und fest verwachsene Äste zulässig, Ausfalläste ab Durchmesser 20 mm werden ersetzt), Kragträger der Dachkonstruktion, Anschlüsse zimmermannsmäßig, Ausführung gemäß Zeichnung und Einzelbeschreibung,
Kragträger BSH b/h = 8/30cm, Länge ca. 12,55m, 2 Stk.

bündig aufliegend, auf den Füllhölzern 8/22 der Vorposition,
im Bereich Vordach auskragend
verdeckt verschraubt mit Stützen und Füllholz,
Vollgewindeschrauben nach Statik,
im Eckstoß mit Versatz an Randträger der Querseiten

Ausführung nach Werkplan Nr. -.029
und
Profilschnitte in Detailplan Nr. -.120
sowie Statik und Baubeschreibung 2
Menge: 25,000 m

**2.3.4 Abbinden Aufstellen KVH-SI Lärche, Attikaprofil**
Abbinden und Aufstellen oder Verlegen des Konstruktionsvollholz, sichtbar, Holzart Lärche, Attikaprofil der umlfd. Dachkante, Anschlüsse zimmermannsmäßig, Ausführung gemäß Zeichnung und Einzelbeschreibung, alle Anschlüsse sind verdeckt auszuführen,
Attikaprofil, konstruktiv, an Längs- und Querseiten,
Zuschnitt konisch, b/h = 16/10-12 cm,
Länge der Längsseiten ca. 12,90m
Länge der Querseiten ca. 4,20m

Ausführung der Eckstöße mit Gehrungsschnitt, verdeckt verschraubt

Anschluss an Kragträger aus BSH der Vorposition,
Auflager auf Stützen aus KVH der Nachposition,
verdeckt geschraubt an Stützen und Kragträger

Ausführung nach Werkplan Nr. -.029
und
Profilschnitte in Detailplan Nr. -.120
sowie Statik und Baubeschreibung 2
Menge: 35,000 m

**2.3.5 Abbinden Aufstellen KVH-SI Lärche, Stützen**
Abbinden und Aufstellen oder Verlegen des Konstruktionsvollholz, sichtbar, Holzart Lärche, Stützen der Dachkonstruktion, Flachdach, Anschlüsse zimmermannsmäßig, Ausführung gemäß Zeichnung und Einzelbeschreibung, alle Anschlüsse sind verdeckt auszuführen,
Stützenquerschnitte variierend,
b/h = 8/12, 8/16 und 8/24 cm und Höhe bis 3m
Anzahl ca. 48 St

Stützen aufstehend auf STB-Bodenplatte, auf Schwellenprofil oder auf Stützfuß, Anschluss oben an Längsträger und Kragträger mit Versatz

Ausführung nach Werkplan Nr. -.029
und
Profilschnitte in Detailplan Nr. -.120
sowie Statik und Baubeschreibung 2
Menge: 145,000 m

**2.3.6 Abbinden Aufstellen KVH-SI Lärche, Schwellenprofil**
Abbinden und Aufstellen oder Verlegen des Konstruktionsvollholz, sichtbar, Holzart Lärche, Schwellenprofil der Stützen, Anschlüsse zimmermannsmäßig, Ausführung gemäß Zeichnung und Einzelbeschreibung, alle Anschlüsse sind verdeckt auszuführen,
Querschnitt b/h = 12/8 cm

verankert / gedübelt auf STB-Randaufkantung,

Profilschnitte in Detailplan Nr. -.120
sowie Statik und Baubeschreibung 2
Menge: 25,000 m

**2.3.7 Verlegen/ Einbau Furnierschichtholzplatte, Deckenscheibe, d=21mm**
Furnierschichtholz DIN EN 14374 der Lieferposition,
Furnierlagen längsparallel, mit allgemeiner bauaufsichtlichen Zulassung,
als aussteifende Konstruktion für Dachscheibe,
nach Statik einbauen / verlegen,

Nutzungsklasse 3 DIN EN 1995-1-1, Gebrauchsklasse 0 DIN 68800-1, ohne chemischen Holzschutz, Oberfläche ungeschliffen,
Dicke mind. 21 mm, Einzellänge bis 4,30m, in max. Breitengrößen

Ausführung als Deckenscheibe der Flachdachkonstruktion zur Ableitung der Horizontallasten, Einbau horizontal, teils vertikal, Teilfläche 2-lagig,

Befestigung auf Trägerlage aus KVH mittels Sparrennagel nach Statik, inkl. Zuschnitt und sämtl. Verbund- / Befestigungsmittel

Ausführung nach Werkplan Nr. -.029
Profilschnitte in Detailplan Nr. -.120
und Statik
Menge: 90,000 m2

**2.3.8 Verlegen/ Einbau Furnierschichtholzplatte, Wandausteifung, d=21mm**
Furnierschichtholz DIN EN 14374 der Lieferposition,
Furnierlagen längsparallel, mit allgemeiner bauaufsichtlichen Zulassung,
als aussteifende Konstruktion für Wandausteifung nach Statik einbauen / verlegen,

Nutzungsklasse 3 DIN EN 1995-1-1, Gebrauchsklasse 0 DIN 68800-1, ohne chemischen Holzschutz, Oberfläche ungeschliffen,
Dicke mind. 21 mm, Einzellänge bis 4,30m, in max. Breitengrößen

Ausführung als Wandscheibe zur Ableitung der Horizontallasten,
Einbau vertikal, Wandscheiben mit Einzelflächen
b/h ca. 3,85m /2,65 und 2,85m/2,65m

Befestigung an Stützen aus KVH mittels Sparrennägel oder geschraubt nach Statik, inkl. Zuschnitt und sämtl. Verbund- / Befestigungsmittel

Ausführung nach Werkplan Nr. -.029
Profilschnitte in Detailplan Nr. -.120
und Statik
Menge: 60,000 m2

**2.3.9 Zulage zu Deckenscheibe, Furnierschichtholzplatte, für DD**
Zulage zur Herstellung von Deckdurchführungen zur Leitungsdurchführung  für Dachentwässerung und Strangentlüftung,
Ausführung als kreisrunde Ausschnitt mit Randverstärkung,
d = ca. 20 bis 25cm, nach Angabe Gewerk Sanitär
Menge: 3,000 St

**2.3.10 Zulage zu Wandscheibe, Furnierschichtholzplatte, für WA Elt-UV**
Zulage zur Herstellung Wandausschnitt in Wandscheibe aus Furnierschichtholz
Ausschnitt rechteckig, mit Randverstärkung aus KVH ca. 4/8cm
für Wandeinbau Elt-Unterverteiler

Maße des Ausschnitt nach Angabe Elektro, b/h = ca. 0,8 / 1,8m
Menge: 1,000 St

**2.3.11 Dachkante, Bohrung Notüberlauf**
Herstellen einer Bohrung für Einbau Notüberlauf,
durch Füllholz KVH 8/22 der Dachkante,
Bohrdurchmesser ca. 100mm.
Menge: 1,000 St

**2.3.12 Bohrung Elektroinstallation**
Herstellen von Bohrungen für Elektroinstalltion
durch Profilholz KVH und Dachscheibe
Bohrdurchmesser ca. 25mm,
Bohrtiefe 2,5 bis 8 cm.

Ausführung nur nach Abruf und Angaben der Objektüberwachung
Menge: 10,000 St

**2.3.13 Musterstück, Randbalken mit Attikaprofil, Eckstoß, Stütze**
Musterstück, als Teilstück
Randbalken mit Attikaprofil, Eckstoß und Eckstütze
mit Darstellung der Profilquerschnitte und der Holzverbindungen

gem. Detail V-Schnitt und Teilansicht in Plan 059

Höhe / Breite / Tiefe  ca. 60/60/60cm
Menge: 1,000 St

#### Unbenannt 2.4 Holztragwerk BW-N - Verbundmittel und Kleineisenteile

**2.4.1 Stützenfuß, Stahl verzinkt, höhenjustierbar**
Stützenfuß, Stahl verzinkt, für Stütze KVH 8/16, höhenjustierbar,
Stellzhöhe mind. 25cm liefern, einbauen

Material S235JR, feuerverzinkt

einschl. der geeigneten Verbindungsmittel und Aufschrauben an Stützen,
einschl. Verdübelung in Stahlbeton.

Einbau auf STB-Bodenplatte
Menge: 8,000 St

**2.4.2 Selbstschneid. Vollgewindeschrauben liefern, ab 120mm bis 6 x 200**
Lieferung von selbstschneidenden Vollgewindeschrauben
gemäß ETA (European Technical Assessment - Europäisch
technische Bewertung).
In der Kalkulation sind Dimensionen bis 6 x 200 zu
berücksichtigen.

Liefern und Einbauen nach Zulassung
Menge: 300,000 St

**2.4.3 Selbstschneid. Vollgewindeschrauben liefern, bis 8 x 260**
Lieferung von selbstschneidenden Vollgewindeschrauben
gemäß ETA (European Technical Assessment - Europäisch
technische Bewertung).
In der Kalkulation sind Dimensionen bis 8 x 260 zu
berücksichtigen.

Liefern und Einbau nach Zulassung
Menge: 50,000 St

**2.4.4 Winkelverbinder mit Rippen 88x88x65, t 2 mm**
Winkelverbinder mit Rippen 88x88x65, t = 2 mm
inkl. der vollständige Vernagelung mit Kammnägeln n. Zulassung
Menge: 20,000 St

**2.4.5 Winkelverbinder mit Rippen 105x105x90, t 2mm**
Winkelverbinder mit Rippen 105x105x90, t = 2mm
inkl. der vollständige Vernagelung mit Kammnägeln n. Zulassung
Menge: 10,000 St

**2.4.6 Betonanker Stahl verzinkt M10-100**
Betonanker, Stahl verzinkt, verz. M10-100 liefern und nach bauaufs. Zulassung einbauen, einschl. Herstellen der Bohrung in STB, aussaugen, Dübel verkleben
Menge: 5,000 St

**2.4.7 Betonanker Stahl verzinkt M12-100**
Betonanker, Stahl verzinkt, verz M10-100 liefern und nach bauaufs. Zulassung einbauen, einschl. Herstellen der Bohrung in STB, aussaugen, Dübel verkleben
Menge: 20,000 St

**2.4.8 Betonanker Stahl verz M12-160**
Betonanker, Stahl verzinkt, verz M12-160 liefern und nach bauaufs. Zulassung einbauen, einschl. Herstellen der Bohrung in STB, aussaugen, Dübel verkleben
Menge: 5,000 St

**2.4.9 Stirnholzverbinder**
Anschweißteil aus Flachstahl, als Stirnholzverbinder mit Gegenplatte,
für stirnseitigen Anschluss der Längsträger 8/22 an Querträger aus BSH liefern und profilbündig einbauen, einlassen,

Einzelgewicht bis 2 kg, Dicke bis 5 mm, bis 14 und 21 Bohrungen,
aus Stahl, verzinkt, aus 2 Stahlteilen, TYP ATFN 55/150

einschl. sämtl. Verbindungsmittel,
CSA Schrauben nach Zulassung und Statik
Menge: 8,000 St

#### Unbenannt 2.5 Schützen / Beräumen

**2.5.1 Schutzkonzept, Witterungsschutz erstellen**
Erstellen eines umfänglichen Schutzkonzeptes zum Schutz bereits eingebauter Holzkonstruktionen des AN vor Schädigungen durch Witterungseinflüsse

gemäß Beschreibung in Titel - 1 SH, Schutzkonzept,
Position 1.10.1

Abrechnung / St für das Erstellen des Schutzkonzeptes
Menge: 1,000 St

**2.5.2 Witterungsschutz gem. Schutzkonzept einrichten**
Witterungsschutz gem. Schutzkonzept des AN  nach Baufortschritt einrichten.

Abrechnung / St
anteilig nach Baufortschritt
Menge: 1,000 St

**2.5.3 Witterungsschutz gem. Schutzkonzept vorhalten, umbauen**
Witterungsschutz gem. Schutzkonzept des AN vorhalten, nach Baufortschritt umbauen und ergänzen.
Vorhaltezeit ca. 3 Monate

Abrechnung / St
anteilig nach Baufortschritt
Menge: 14,000 StWo

**2.5.4 Witterungsschutz gem. Schutzkonzept rückbauen**
Witterungsschutz gem. Schutzkonzept des AN nach Baufortschritt bzw. auf Abruf räumen.

Abrechnung / St
Beendigung
Menge: 1,000 St

#### Unbenannt 2.6 Stundenlohnarbeiten

*Hinweis: Hinweise Stundenlohnarbeiten*
Hinweise zu den Arbeiten zum Stundenlohnnachweis, die nur auf besondere Anordnung des AG auszuführen sind gemäß

Beschreibung in Titel - 1 SH, Hinweise zu Stundenlohnarbeiten, Untertitel 11

**2.6.1 Stundenlohnarbeiten Fachkräfte**
Stundenlohn Fachkräfte für eventuell erforderliche Arbeiten, die nicht im Leistungsverzeichnis erfasst sind und gegen Nachweis nur auf ausdrückliche Anweisung der Bauüberwachung zur Ausführung kommen.
Menge: 5,000 Std

**2.6.2 Stundenlohnarbeiten Hilfskräfte**
Stundenlohn Hilfskräfte für eventuell erforderliche Arbeiten, die nicht im Leistungsverzeichnis erfasst sind und gegen Nachweis nur auf ausdrückliche Anweisung der Bauüberwachung zur Ausführung kommen.
Menge: 10,000 Std
